# Grundschule + Sporthalle Neckargemünd
Angebotsaufforderung (GAEB DA XML 3.3, DA83)
Projekt: 1346
Währung: EUR
Erstellt mit: GXML Toolbox V3.3 R20220330, ORCA AVA 27 27.00.00, 13.05.2026

## 10 GS Neckargemünd

### Titel 00 Dachsanierung 2025-GS-005

*Hinweis: ALLGEMEINE BAUBESCHREIBUNG*
Allgemeine Baubeschreibung

In den folgenden Verdingungsunterlagen sind die
 Elektroinstallationsarbeiten

für das Bauvorhaben

Grundschule mit Sporthalle Neckargemünd

Adresse:  Banngartenstraße 16
  69151 Neckargemünd

beschrieben.

Leistungsumfang des AN
Die Ausschreibung umfasst die Gewerke der Technischen Gebäudeausrüstung:
- KG 440 Starkstromanlagen
- KG 450 Schwachstromanlagen

Ausgangssituation

Bei der oben benannten Schule steht eine umfassende Dachsanierung an
infolgedessen unter anderem die oberste Geschossdecke des Albaus,
sowie den beiden Anbauten jeweils erneuert wird.
Aus baulichen Gründen muss die Innenschale dieser Räume für die Dacheindeckung vollständig entfernt werden. In diesem Zuge ist auch die bestehende Beleuchtung sowie die Elektroverteilung komplett zu demontieren
und neu aufzubauen. In der Sporthalle wird die Innenschale ebenfalls
vollständig entfernt. Auch hier ist die Beleuchtung und Elektroverteilung komplett zu demontieren undneu aufzusetzen.
Im Zuge der allgemeinen Baustellentätigkeit ist geplant die EDV-Infrastruktur
mit LWL auszustatten und ein effizientes drahtloses Datennetz bereitzustellen.
Ziel ist es zudem, einen geeigneten Standard der Elektroinstallation und
Netzwerkinfrastruktur zu implementieren, um auch zukünftige schulische IT-Dienste,
die diese erfordern, abdecken zu können. Hierzu gibt es ein gesondertes Leistungsverzeichnis.

*Hinweis: KALKULATIONSHINWEIS*
Bei sämtlichen Arbeiten ist mit Behinderungen durch
vorhandene bauliche und technische Anlagen, sowie durch
vorhandene Einrichtungen zu rechnen.
Die Leistungen der Positionen beinhalten liefern und montieren,
soweit nicht anders beschrieben.

Kran, Hebezeuge, Arbeitsbühnen, Gerüste
(bis 4,00 m Arbeitshöhe), sonstige Geräte und Maschinen
deren Aufbau, Abbau und Vorhaltung bis zur Fertigstellung der
Leistung des Auftragnehmers erforderlich sind, sind nach VOB
keine besonderen Leistungen und werden, soweit nicht im
LV eigene Ansätze dafür enthalten sind, nicht gesondert
vergütet. Kosten hierfür sind in den Einheitspreisen enthalten.

Gerüste über 4,00 m Arbeitshöhe gelten als besondere
Leistung und sind separat in dafür vorgesehener Position
anzubieten.

In die Einheitspreise ist die Fracht und Anfuhr sämtlicher
Materialien frei Verwendungsstelle, Transport und Lagerung
innerhalb des Baugeländes, Vorhalten und Rücktransport von
Baustelleneinrichtung, Werkzeugen, Montagebehelfen und
Gerüsten, Abtransport von Restmaterial einzukalkulieren.

Der AN ist verpflichtet, sich vor Abgabe des Angebotes mit der
Baustelle und allen Ausführungsunterlagen vertraut zu machen.
Unklarheiten sind vor Angebotsabgabe mit dem
ausschreibenden Architekten, bzw. Ingenieurbüro zu klären.
Nach Ablauf der Angebotsfrist sind Einsprüche des AN
unwirksam.

Sämtliche behördlichen Anträge, Kosten und
Mehraufwendungen sind in die Einheitspreise mit
einzukalkulieren und werden nicht gesondert vergütet.

Die Kenntnis der Baustelle, bzw. der örtlichen
Begebenheiten ist erforderlich.

Abgesehen von den Räumlichkeiten im zweiten Obergeschosses
des Altbaus findet im sonstigen Gebäude weiterhin der
Schulbetrieb statt.

*Hinweis: ALLGEMEINE VORBEMERKUNGEN*
Allgemeine Vorbemerkungen

1. Für die Ausführung gelten die Bestimmungen dieses Leistungsverzeichnisses,
die Allgemeinen (Technischen) Vertragsbedingungen der VOB / B, und C,
die einschlägigen Normen soweit sie die Leistungen betreffen, bauaufsichtlich
eingeführte Richtlinien, behördliche Vorschriften, Verbandsrichtlinien und Verarbeitungsrichtlinien
der Bauteil bzw. Werkstoffhersteller in der jeweils gültigen Fassung.
Die Gütefestlegungen der Leistungsbeschreibung darf nicht unterschritten werden.
Alle Leistungen haben den anerkannten Regeln der Technik zu entsprechen.
Die Erfüllung der Gesamtforderung sowie die Erfüllung der DIN-Vorschriften,
Güteeigenschaften für das verwendete Material und die Verarbeitung ist bei allen
wesentlichen Bauteilen durch technische Unterlagen, Datenblätter, prüfungsfähige
Berechnungen und amtliche Prüfungszeugnisse auf Anforderung nachzuweisen.

2. Die zum Objekt gehörenden bauphysikalischen und statischen Nachweise sind zu
beachten.

 3. Die EP verstehen sich für die Lieferung, Verarbeitung und Montage inkl. aller
notwendigen Materialien und Befestigungsmittel, einschließlich der Kosten für Löhne
und Gerät.

4. Die Angebotssumme beinhaltet alle erforderlichen Lieferungen, Leistungen und
Nebenleistungen frei Baustelle bzw. Verwendungsstelle sowie alle tariflichen oder
außertariflichen Vergütungen zur Einhaltung des Fertigstellungstermins, Vornahme
aller von der Berufssicherheitsbehörde und Berufsgenossenschaft vorgeschriebenen
Sicherheitsvorkehrungen und Genehmigungen.

5. Eine Vergütung für Schlechtwettertage und Wartezeiten erfolgt nicht.

6. Enthalten die Ausschreibungsunterlagen nach Auffassung des Bieters Unklarheiten oder
Widersprüche, welche die Angebotsbearbeitung und die Preisermittlung beeinflussen, so
hat der Bieter den Bauherrn vor Angebotsabgabeschriftlich darauf hinzuweisen. Hinweise,
die dieser Form nicht entsprechen oder nach Angebotsabgabe abgegeben werden, sind
ohne Bedeutung.

7. Die angebotenen Preise sind Festpreise für die Dauer der Bauzeit.

8. Alle Maße sind am Bau zu prüfen.

9. Handmuster von Materialproben mit Farbgebung etc. sind vorzulegen und werden nicht
gesondert vergütet.

10. Für die angebotenen Leistungen übernimmt der AN die Verpflichtung der
Vollständigkeit, d. h. Leistungen und Nebenleistungen, die sich bei den Pos.
zwangsläufig ergeben, sind einzukalkulieren, auch wenn sie im LV nicht
ausdrücklich erwähnt sind.

11. Die Kenntnis der Baustelle wird vorausgesetzt und im Auftragsfall
Vertragsbestandteil.

12. Die Inanspruchnahme fremder Grundstücksflächen sowie öffentlicher
Verkehrsflächen durch den AN sind durch diesen eigenverantwortlich zu regeln.
Sämtliche daraus entstehenden Kosten gehen zu Lasten des AN.

13. Beschädigungen / Müll / Bauschutt / Anfallende Abfälle
Beschädigungen an Bauteilen, Außenanlagen, etc. sind zu vermeiden.

Die Säuberung der Baustelle hat ständig, jedoch mindestens arbeitstäglich,
zu erfolgen. Verunreinigungen öffentlichen und privaten Eigentums sind sofort
durch den Verursacher zu beseitigen.
Kosten für Instandsetzungen oder Säuberungen gehen zu Lasten des AN.
Für evtl. durch Beschädigungen oder Verunreinigungen eintretende Unfälle
ist der AN voll haftbar.

Verpackungen und Umverpackungen sind durch die Lieferanten zurückzunehmen,
die Organisation der Rücknahme erfolgt durch den Auftragnehmer.

An der Baustelle gelagerte Verpackungsmaterialien werden sofort und ohne weitere Aufforderung
zu Lasten des belieferten Auftragnehmers beseitigt.
Außerhalb der dafür vorgesehenen Flächen gelagerte Materialien und/oder
Verunreinigungen werden ohne weitere Fristsetzung umgehend zu Lasten des
Verursachers beseitigt (Gefahr in Verzug - Unfallverhütung)

WICHTIGER HINWEIS:
Demontierte Bauteile und -stoffe werden ausdrücklich Eigentum des
Auftragnehmers, sind durch diesen abzufahren und zu entsorgen.
Entsorgungsnachweise sind dem Auftraggeber vorzulegen.
Der Entsorgungsnachweis stellt einen wesentlichen Bestandteil für
die Vergütung der Leistung des Auftragnehmers dar.

*Hinweis: ZUSÄTZLICHE TECHNISCHE VERTRAGSBEDINUNGEN*
Zusätzliche Technische Vertragsbedingungen
(ZTV)

 Die hier gestellten Anforderungen gelten ergänzend zu den
Anforderungen gemäß den vorgenannten
Allgemeinen Auftragsbedingungen sowie den sonstigen
Vorbemerkungen, ZTVs, Leistungsbeschreibungen, etc.

Bei eventuellen Widersprüchen gilt die am
weitestreichende, umfassendste Anforderung.

Sämtliche Kosten, die sich aus diesen Anforderungen
ergeben, sind als Nebenleistung in die Einheitspreise
einzukalkulieren.

Sämtliche Angaben aus Planlegenden in den zur
Kalkulation übergebenen Ausführungs- und DetailPlänen
sind ebenfalls als Nebenleistung in die Einheitspreise einzukalkulieren.

Bei der Ausführung sind die folgenden zusätzlichen
technischen Vertragsbedingungen zu beachten.
Sich hieraus ergebende Leistungen sind im Angebotspreis
zu berücksichtigen.

Allgemein technische Hinweise

 In den EP‘s ist zu berücksichtigen:

1. Es gelten die allgemein anerkannten Regeln der Technik als
geschuldet.
Alle Positionen verstehen sich, so nicht anders beschrieben, als
liefern, transportieren, montieren und in Betrieb nehmen.

 2. Der AG behält sich vor, Positionen des LV, die noch nicht in
Auftrag gegeben wurden (Preisanfrage- und
Alternativpositionen), im Zuge des Baufortschritts zu den
angebotenen Einheitspreisen nachträglich an den AN zu
vergeben.

3. Alle behördlichen Anmeldungen im Rahmen der Ausführung
sind mit den Einheitspreisen abgegolten, ausschließlich der
behördlichen Gebühren.

4. Der AN erhält bei der Projektübergabe eine
Ausführungsplanung. Auf deren Basis erstellt er seine
Montageplanung. Der AN ergänzt erforderlichen Falls die
vorliegende Ausführungsplanung für die Montageplanung. Der
AN übergibt die Montageplanung dem AG und stimmt diese mit
ihm und allen Beteiligten ab. Erst nach der Freigabe der
eingereichten Unterlagen kann mit der Montage begonnen
werden. Die Montage darf ausschließlich anhand vom AG
geprüften Plänen erfolgen.

5. Der Anbieter ist verpflichtet, die amtlichen Nachweise für die
von ihm angebotenen Brandschutzmaßnahmen vor
Ausführungsbeginn vorzulegen. Amtliche Nachweise können
sein:
Prüfzeugnis, Prüfbescheid und allgemeine bauaufsichtliche
Zulassung (ABZ) bzw. allgemeines bauaufsichtliches
Prüfzeugnis (ABP). Für die Bestandsunterlagen sind
entsprechende Auflistungen des eingebauten Brandschutzes,
mit Typ, Ort, lfd. -Nr. vorzulegen.
Die Einbauanleitungen der Brandschutzeinrichtungen sind vor
Beginn der Montage der Bauleitung zu übergeben. Es dürfen
keine Einrichtungen eingebaut werden deren ABP / ABZ nicht
auf der Baustelle sind.

6. Alle zur Installation vorgesehenen Teile werden einer
Bemusterung unterzogen. Die Bemusterung ist vom Bieter bzw.
AN zeitlich so frühzeitig anzumelden, dass der AG,
Bauherr und deren Vertretungen Zeit haben, den Termin einzuordnen und
wahrzunehmen. Der Bauablauf darf nicht gestört werden.
Es dürfen nur freigegebene Teile eingebaut werden.
Bei gleichartigen Gegenständen, z .B . Schaltschränken,
Schaltgeräten, Bezeichnungsschildern, Pumpen, Armaturen
usw. sind einheitliche Fabrikate zu verwenden.

7. Von anderen Firmen einzubauende und vom Unternehmer zu
liefernde Materialien müssen unaufgefordert
und rechtzeitig mit genauen Montagerichtlinien an die
ausführende Firma übergeben werden.
Der Auftragnehmer hat eine Abstimmung mit den ihn
berührenden Gewerken vorzunehmen.

8. Baustelleneinrichtung
An - und Abtransport, Auf- und Abbau der Baustelleneinrichtung
für die gesamte im Leistungsverzeichnis
beschriebene Baumaßnahme, mit allen zur Durchführung der
Arbeiten erforderlichen Maschinen und
Geräten, Montagegerüsten, Leitern, Personalunterkünften
gemäß Arbeitsstättenverordnung sowie den
notwendigen Baustoff - und Werkzeugdepots.

9. Während aller Arbeiten des ANs auf der Baustelle muss ein
deutschsprechender Vertreter des ANs
anwesend sein, der bevollmächtigt ist, Anordnungen der
Bauleitung entgegenzunehmen und der weisungsberechtigt
die erforderlichen Maßnahmen ergreifen kann.
Er nimmt an den wöchentlichen Bauleiterbesprechungen teil
und darf nur mit Zustimmung des AGs ausgetauscht werden.
Sofern ein Zusammenarbeiten mit dem Bauleiter oder anderen
Arbeitnehmern des ANs nicht zumutbar ist, kann der AG
die sofortige Ablösung verlangen.

10. Alle erforderlichen Koordinationen und Abstimmungen mit
den Versorgern für die Hausanschlüsse sind durchzuführen,
einschl. Vorbereitung der Versorgungsanträge. Für alle Anträge
zur Ver- und Entsorgung des Gebäudes sowie deren
Durchsetzung ist der AN verantwortlich. Ihm obliegt die
Koordination zwischen und mit den privaten und öffentlichen
Ver- und Entsorgern aller Gewerke bis hin zur Inbetriebnahme
der jeweiligen Anlagen.

11. Der AG ist von anstehenden Prüfungen und
Inbetriebnahmen rechtzeitig in Kenntnis zu setzen. Vom AN
sind Prüfungen so frühzeitig anzumelden, dass der AG Zeit hat,
den Termin einzuordnen und wahrzunehmen.
Eine bloße Übergabe von Prüfberichten und / oder Protokollen
ist, ohne Genehmigung des AGs, als nichtig vereinbart. Alle
daraus entstehenden Aufwendungen zur Wiederholung gehen
zu Lasten des AN, auch daraus erwachsende
Baustellenbehinderungen und Anfahrten.

12. Einweisung in Anlagenbedienung
Das Bedienungspersonal ist in die Bedienung der Anlage und
der Anlagendokumentation einzuweisen. Die
Einweisung muss sich der Auftragnehmer vom Bauherrn bzw.
dessen Vertreter schriftlich bestätigen lassen.
Geeignetes Einweisungspersonal ist vom Auftragnehmer zur
Verfügung zu stellen.

13. Sofern nicht anders angegeben sind Revisionsunterlagen
nach VDI 6026 in 1-facher Ausfertigung in Ordner geordnet mit
Inhaltsangabe dem AG zu übergeben. Zusätzlich sind die
Pläne als Unterlagen 1-fach auf CD (Textteil als PDF- Datei,
PDF- und DWG-Datei) zu übergeben. Die Bestandsunterlagen
sind im Wesentlichen 6 Wochen vor der Abnahme, als
Prüfexemplar mit der Abnahmebeantragung 1-fach einzureichen.

INHALTSVERZEICHNIS
1. Ordner- Inhaltsverzeichnis, Raumnummernplan,
Anlagenverwaltung
2. Planungsgrundlagen Anlagenbeschreibung,
Anlagenschemata, Rohrnetzberechnung
3. Auflistung Revisionspläne, Bestandszeichnungen mit
Schnitten, Detailzeichnungen, Strang- bzw.
Schaltschemata. Die jeweiligen Brandschottungen sind
entsprechend in den Plänen einzuzeichnen, zu nummerieren
und auch bildlich zu katalogisieren. Die Dokumentation ist
on. Bestandteil der vom AN einzureichenden Dokumentati
4. Fabrikatslisten, Ersatzteilliste mit Typenangabe und
Bezugsquelle, Gerätekarten, Herstellerunterlagen mit
Kennzeichnung der eingesetzten Komponenten, Kennlinien der
eingebauten Komponenten
5. Bedienungs - und Wartungsanweisung (ausführlich am Ende
Wartungsvorschriften, Wartungstermine, der Auflistung),
Störungsbeschreibung mit Beseitigungshinweise
6 . Abnahmebescheinigungen, Einweisungsbescheinigung,
Abnahmeprotokoll mit Mängelliste, Bescheinigung über die
Einhaltung der DVGW- und DIN Normen, Bescheinigung über
die Einhaltung nach VBG, Bauartenzulassungen
7 . Mess-, Spül- und Druckprobenprotokolle
8. Errichterbescheinigung
9. Für den Betrieb der Anlagen erforderliche Softwarestände

14. Bedienungs - und Wartungsanweisung
Der Wartungsumfang ist in einer Inspektionstabelle aufzulisten.
Die Bedienungs- und Wartungsanweisungen, welche
ausschließlich in deutscher Sprache erstellt sind, sollen
Aussagen entsprechend folgender Gliederung machen:

14.1 Anlagenbeschreibung
- Anlagencharakterisierung mit Ortsbestimmung
- Garantiewerte
- Betriebsdaten
- Installationsdaten
- anlagenspezifische Merkmale

14.2 Bedienungsanweisung
- Funktion und Lage der Bedienungsorgane
ebsweise, - Bedienungsreihenfolge in Abhängigkeit der Betri
Anzeige-, Steuer-, Schalt-, Schutz- und Regelgeräte
- Erläuterung der Sicherheitseinrichtungen
- Anweisungen für Betriebsunterbrechungen
- wirtschaftlichste Betriebsart

14.3 Wartungsanweisung
- Erläuterung der Störmeldung
- Fehlersuchtabelle (Diagnosesystem)

 - Schmier- und Dichtungsarbeiten
- Spezialwerkzeuge
- Eigenschaften von Betriebsmitteln (Bei Bedarf auch
Sicherheitsdatenblätter)
- behördliche Kontrollen und Prüfungen
- Art und Zeitfolge der Überwachung (Inspektionstabelle)

14.4 Ersatzteilaufstellung
- Reserveeinrichtungen
- Verschleißteile
- Ersatzteilliste mit Angaben des Herstellers,
Auslieferungslagers und des Kundendienststützpunktes mit
Anschrift und Telefon- Nr., Typ- bzw. Fabrikation-Nr., Größe,
Leistung, Bestelldaten usw.

 Technische Hinweise ELT
In den EP‘s ist zu berücksichtigen:
Für die Ausführung notwendige Fräs- und Stemmarbeiten sind
zu berücksichtigen.
Bei Bussystemen Erstellung eines Pflichtenheftes mit
Einstellparametern.
Abnahme durch unabhängigen vereidigten Sachverständigen
der gesamten Elektroanlage, sowie der dazugehörenden
Nachabnahme als Beweis der Mängelfreiheit.
Erforderliche Leistungsmessungen hat der Auftragnehmer
durchzuführen, zu protokollieren und mit Ist- und Sollwerten
festzuhalten.

*Hinweis: TECHNISCHE VORBEMERKUNGEN*
1. Geltungsbereich
Diese technischen Vorbemerkungen gelten für die Planung, Errichtung, Inbetriebnahme und Dokumentation aller elektrischen Anlagen und Installationen im Rahmen dieses Projekts. Sie ergänzen die allgemeinen Vertragsbedingungen und technischen Regelwerke.
2. Anzuwendende Normen und Vorschriften
Alle Arbeiten sind nach den aktuellen, zum Zeitpunkt der Ausführung gültigen Normen und Vorschriften auszuführen. Dazu zählen insbesondere:
DIN VDE 0100 (Errichten von Niederspannungsanlagen)

DIN VDE 0105-100 (Betrieb elektrischer Anlagen)

DIN VDE 0107 (Erdungen und Potentialausgleich)

DIN VDE 0298 (Verlegung von Kabeln und Leitungen)

DIN EN 61439 (Niederspannungs-Schaltgerätekombinationen)

LBO Baden-Württemberg

Leitungsanlagenrichtlinine [(M)LAR]

NAV (Niederspannungsanschlussverordnung)

ArbStättV (Arbeitsstättenverordnung)

BetrSichV (Betriebssicherheitsverordnung)

DGUV Vorschrift 3 (Elektrische Anlagen und Betriebsmittel)

Sollten sich Normen oder Vorschriften während der Ausführung ändern, sind die aktuellen Fassungen anzuwenden.
3. Planung und Ausführung
Die Planung und Ausführung der elektrischen Anlagen hat durch qualifiziertes Fachpersonal zu erfolgen.

Alle Materialien und Komponenten müssen den geltenden Normen entsprechen und über die erforderlichen Zertifizierungen (z. B. CE-Kennzeichnung, VDE-Zeichen) verfügen.

Die Anlagen sind so zu planen und auszuführen, dass sie betriebs- und wartungssicher sind.

Änderungen oder Abweichungen von den Planungsunterlagen bedürfen der schriftlichen Zustimmung des Auftraggebers.

4. Dokumentation
Der Auftragnehmer hat eine vollständige und normgerechte Dokumentation der elektrischen Anlagen zu erstellen. Dazu gehören:

- Übersichtspläne
- Stromlaufpläne
- Kabel- und Leitungslisten
- Revisions- und Prüfprotokolle
- Bedienungsanleitungen
- CE-Konformitätserklärungen

Die Dokumentation ist in deutscher Sprache und in digitaler Form (PDF/DWG) zu erstellen.

5. Prüfungen und Abnahmen
Vor der Inbetriebnahme sind alle elektrischen Anlagen durch eine befähigte Person zu prüfen. Die Prüfungen umfassen:
Sichtprüfung
Messungen (Isolationswiderstand, Schleifenimpedanz, FI-Schutzschalter, Potentialausgleich)
Funktionsprüfungen

Die Ergebnisse der Prüfungen sind zu protokollieren und dem Auftraggeber vorzulegen.
Die Abnahme der Anlagen erfolgt durch den Auftraggeber oder einen von ihm beauftragten Sachverständigen.

6. Sicherheit und Umweltschutz
Bei der Ausführung der Arbeiten sind die geltenden Sicherheitsvorschriften (z. B. DGUV Vorschrift 1, TRBS) einzuhalten.
Der Auftragnehmer hat für die Einhaltung der Arbeitssicherheit und des Umweltschutzes Sorge zu tragen.
Gefährdungsbeurteilungen sind vor Beginn der Arbeiten zu erstellen und dem Auftraggeber auf Anfrage vorzulegen.

7. Gewährleistung und Haftung
Die Gewährleistungsfrist beträgt 24 Monate ab Abnahme der Anlage.
Der Auftragnehmer haftet für alle Schäden, die durch mangelhafte Planung, Ausführung oder Dokumentation entstehen.

8. Sonstige Bestimmungen
Der Auftragnehmer hat sich vor Beginn der Arbeiten mit den örtlichen Gegebenheiten vertraut zu machen.

Alle Arbeiten sind so auszuführen, dass sie mit anderen Gewerken abgestimmt sind.

Der Auftraggeber behält sich vor, zusätzliche Anforderungen zu stellen, sofern diese für die Erfüllung des Vertragszwecks notwendig sind.

#### Bereich 00.01 KG 440 - Elektrische Anlagen

##### Abschnitt 00.01.01 KG 443 - Niederspannungsschaltanlagen

*Hinweis: Unterverteilung*
Zusatzbemerkung:

Alle ankommenden und abgehenden Leitungen (bis einschließlich 6 mm² sind im Verteiler auf ein einheitliches, systemgebundenes Installations-Reihenklemmen-System zu führen.

*Hinweis: Unterverteilung Bestand UV-OG*

**00.01.01.1 Überspannungsschutzgerät Typ 2 Reiheneinbau 230/400VAC Nennableitstoßstrom 1,5kV 4TE min.20kA je Leiter 2phasig TN-S-System Schutzpegel**
Überspannungsschutzgerät Typ 2 Reiheneinbau 230/400VAC Nennableitstoßstrom
1,5kV 4TE min.20kA je Leiter 2phasig TN-S-System Schutzpegel
Überspannungsschutzgerät DIN EN 61643-11 (VDE 0675-6-11), leckstromfrei, Typ 2, am oder in der Nähe des Speisepunktes der elektrischen Anlage, zum Schutz von Betriebsmitteln der Schutzklasse II DIN EN 61140 (VDE 0140-1), als Reiheneinbaugerät, Maße DIN 43880, mit Funktionsanzeige und potentialfreiem Kontakt für Fernanzeige,
Bemessungsbetriebsspannung 230/400 V AC,
vierphasig, Nennableitstoßstrom (8/20) je Leiter mind. 20 kA,
für TN-S-System mit Schutzschaltung nach DIN VDE 0100-534,
Schutzpegel max. 1,5 kV, Einbaubreite max. 4
Teilungseinheiten,
Menge: 1,000 Stk

**00.01.01.2 Fehlerstromschutzschalter RCBO TypA unverzögert Charakter.B 16A Fehlerstrom 30mA einpolig+N 230VAC**
Fehlerstromschutzschalter RCBO TypA unverzögert Charakter.B 16A Fehlerstrom 30mA einpolig+N 230VAC
Fehlerstromschutzschalter mit Überstromschutz (RCBO) DIN
EN 61009-1 (VDE 0664-20), als Reiheneinbaugerät, Maße DIN
43880, fingersicher DIN EN 50274 (VDE 0660-514), Typ A
pulsstromsensitiv, Auslösung unverzögert,
Auslösecharakteristik B, DIN EN 60898-1 (VDE 0641-11),
Bemessungsstrom 16 A, Bemessungsfehlerstrom 30 mA,
A, einpolig + N, 230 V AC, Kurzschlussfestigkeit 10 k
stoßstromfest bis 250 A, mit Handbetätigung.
Menge: 25,000 Stk

**00.01.01.3 Leitungsschutzschalter 230/400VAC Ausschaltvermögen 10kA einpolig Charakter.B 10A**
Leitungsschutzschalter 230/400VAC Ausschaltvermögen 10kA einpolig Charakter.B 10A
Leitungsschutzschalter DIN EN 60898-1 (VDE 0641-11), als
Reiheneinbaugerät, Maße DIN 43880, fingersicher DIN EN
50274 (VDE 0660-514),
Bemessungsbetriebsspannung 230/400 V AC,
Bemessungsausschaltvermögen 10 kA, mit beidseitiger
Klemmenabdeckung, einpolig, Auslösecharakteristik B,
Bemessungsstrom 10 A.
Menge: 5,000 Stk

**00.01.01.4 Leitungsschutzschalter 230/400VAC Ausschaltvermögen 10kA einpolig Charakter.B 16A**
Leitungsschutzschalter 230/400VAC Ausschaltvermögen 10kA einpolig Charakter.B 16A
Leitungsschutzschalter DIN EN 60898-1 (VDE 0641-11), als
Reiheneinbaugerät, Maße DIN 43880, fingersicher DIN EN
50274 (VDE 0660-514),
Bemessungsbetriebsspannung 230/400 V AC,
Bemessungsausschaltvermögen 10 kA, mit beidseitiger
Klemmenabdeckung, einpolig, Auslösecharakteristik B,
Bemessungsstrom 16 A.
Menge: 5,000 Stk

*Hinweis: Unterverteilung Bestand UV-Hort*

**00.01.01.5 Fehlerstromschutzschalter RCBO TypA unverzögert Charakter.B 16A Fehlerstrom 30mA einpolig+N 230VAC**
Fehlerstromschutzschalter RCBO TypA unverzögert Charakter.B 16A Fehlerstrom 30mA einpolig+N 230VAC
Fehlerstromschutzschalter mit Überstromschutz (RCBO) DIN
EN 61009-1 (VDE 0664-20), als Reiheneinbaugerät, Maße DIN
43880, fingersicher DIN EN 50274 (VDE 0660-514), Typ A
pulsstromsensitiv, Auslösung unverzögert,
Auslösecharakteristik B, DIN EN 60898-1 (VDE 0641-11),
Bemessungsstrom 16 A, Bemessungsfehlerstrom 30 mA,
A, einpolig + N, 230 V AC, Kurzschlussfestigkeit 10 k
stoßstromfest bis 250 A, mit Handbetätigung.
Menge: 5,000 Stk

**00.01.01.6 Leitungsschutzschalter 230/400VAC Ausschaltvermögen 10kA einpolig Charakter.B 10A**
Leitungsschutzschalter 230/400VAC Ausschaltvermögen 10kA einpolig Charakter.B 10A
Leitungsschutzschalter DIN EN 60898-1 (VDE 0641-11), als
Reiheneinbaugerät, Maße DIN 43880, fingersicher DIN EN
50274 (VDE 0660-514),
Bemessungsbetriebsspannung 230/400 V AC,
Bemessungsausschaltvermögen 10 kA, mit beidseitiger
Klemmenabdeckung, einpolig, Auslösecharakteristik B,
Bemessungsstrom 10 A.
Menge: 5,000 Stk

*Hinweis: Unterverteilung Bestand UV-Alte Halle*

**00.01.01.7 DALI-2 Relaismodul, 4-fach, REG**
DALI-2 Eingangsmodul, 4-Kanal, Hutschienenmontage (REG)

Leistungsbeschreibung:
Lieferung und betriebsfertige Montage eines kompakten DALI-2 Steuermoduls zum Anschluss von bis zu vier konventionellen, Tastern oder Schaltern an ein DALI-System.

Funktion: Konvertierung von Schaltsignalen in DALI-Befehle zur Steuerung von Lichtgruppen, Szenen oder Einzelleuchten.

Bauform: Gehäuse für Hutschienenmontage (Reiheneinbaugerät REG).

Platzbedarf: 1 Teilungseinheit (max. 18 mm Breite).

Eingänge: 4 separat konfigurierbare Schalteingänge für potentialfreie Kontakte.

Bus-Kommunikation: DALI-2 zertifiziert und Multimaster-fähig (Betrieb mehrerer Steuermodule in einem DALI-Kreis möglich).

Spannungsversorgung: Direkt über den DALI-Bus (keine zusätzliche Netzspannung erforderlich).

Leistungsaufnahme: Optimiert für geringe Buslast, typ. 3,5 mA bei 16,5 V.

Konfiguration: Individuelle Parametrierung der Eingänge (Zieladresse, Befehlsart, Funktionen wie Treppenlicht, Dimmen, Szenenabruf) über ein Standard-DALI-Konfigurationstool.

liefern und betriebsbereit montieren.

Hersteller/Typ: '...............'
Menge: 1,000 Stk

**00.01.01.8 DALI-Spannungsversorgung (Power Supply), 200 mA, REG**
DALI-Spannungsversorgung (Power Supply), 200 mA, REG

Leistungsbeschreibung:
Kompakte DALI-Spannungsversorgung als Reiheneinbaugerät (REG) zur zentralen Versorgung einer DALI-Buslinie mit Systemstrom. Das Gerät ist für die Montage auf DIN-Hutschiene ausgelegt und liefert die notwendige Energie für die Kommunikation von DALI-Betriebsgeräten und Steuermodulen.

Technische Daten:
Bauform: Reiheneinbaugerät (REG), Breite: 1 TE (ca. 17,5 mm).
Eingangsspannung: 120 - 240 V AC, 50/60 Hz.
DALI-Ausgangsstrom: garantiert 200 mA (max. 250 mA).
Leistungsaufnahme: max. 5,3 W.
Anschlussquerschnitt: max. 2,5 mm².
Umgebungstemperatur: -20 °C bis +55 °C.
Schutzart: IP20.
Abmessungen: ca. 98 x 17,5 x 56 mm.

liefern und betriebsbereit montieren.

Hersteller/Typ: '...............'
Menge: 1,000 Stk

**00.01.01.9 DALI-USB Schnittstellenmodul zur Systemkonfiguration**
DALI-USB Schnittstellenmodul zur Systemkonfiguration

Leistungsbeschreibung:
Lieferung und betriebsfertige Montage einer bidirektionalen Schnittstelle zur Verbindung eines PCs/Laptops mit einem DALI-Bussystem. Das Modul ermöglicht die Adressierung, Konfiguration und Überwachung von DALI-Komponenten über eine standardisierte Softwareoberfläche.

Funktion: Schnittstelle zwischen USB (PC) und DALI-Bus (Installation).

Kommunikation: Bidirektionaler Datenaustausch; Unterstützung von Standard-DALI-Befehlen sowie herstellerspezifischen Protokollerweiterungen.

DALI-2 Konformität: Vollständige Unterstützung von DALI-2 Systemen und Multimaster-Betrieb.

Sicherheit: Integrierte galvanische Trennung zwischen USB-Anschluss und DALI-Eingang zur Vermeidung von Erdschleifen und zum Schutz der PC-Hardware.

Spannungsversorgung: * USB-Seite: Versorgung über den PC (USB-Bus).

DALI-Seite: Stromaufnahme aus dem DALI-Bus (typ. < 10 mA).

Bauform: Gehäuse für Hutschienenmontage (REG), Breite max. 1 Teilungseinheit (18 mm) ODER kompakte Bauform zur direkten Verkabelung.

Anschlüsse: USB-Buchse (z.B. Typ B oder Mini-USB) und schraublose oder Schraubklemmen für den DALI-Bus.

Statusanzeige: LED-Kontrollleuchte zur Anzeige des Betriebszustands und der Bus-Kommunikation.

liefern und betriebsbereit montieren.

Hersteller/Typ: '...............'
Menge: 1,000 Stk

*Hinweis: Unterverteilung Bestand UV-Alte Halle Speicher*

**00.01.01.10 Stromkreisverteiler, Montageart: Aufputz, für den Innenbereich,**
Stromkreisverteiler, Montageart: Aufputz, für den Innenbereich, mit Tür, geltende Normen: DIN EN 60670-1; VDE 0606-1, DIN EN 60670-24; VDE 0606-24, Glühdrahtfestigkeit 750°C, in RAL 7035, Gehäuse aus Polystyrol, Transparente einflüglige Tür, Tür aus Thermoplast, in RAL PETROLBLAU, mit Schnappverschluss, Türöffnungswinkel 180 Grad, Türanschlag rechts oder links, Leitungseinführung oben über Vorprägungen, unten über Vorprägungen, seitlich über Vorprägungen, Abdeckungen aus Kunststoff, unverlierbaren Schrauben, mit N/PE Quick-Steckklemme, Geräteträger herausnehmbar, Breite (Netto-Abmessung): 430 mm Höhe (Netto-Abmessung): 600 mm Montageart: Aufputzmontage Platzeinheiten (PLE): 54 Rastereinheiten (RE): 3 Schutzart: IP65 Schutzklasse: II (schutzisoliert) Tiefe (Netto-Abmessung): 155 mm

Hersteller/Typ: '...............'
Menge: 1,000 Stk

**00.01.01.11 Leitungsschutzschalter 230/400VAC Ausschaltvermögen 10kA einpolig Charakter.B 10A**
Leitungsschutzschalter 230/400VAC Ausschaltvermögen 10kA einpolig Charakter.B 10A
Leitungsschutzschalter DIN EN 60898-1 (VDE 0641-11), als
Reiheneinbaugerät, Maße DIN 43880, fingersicher DIN EN
50274 (VDE 0660-514),
Bemessungsbetriebsspannung 230/400 V AC,
Bemessungsausschaltvermögen 10 kA, mit beidseitiger
Klemmenabdeckung, einpolig, Auslösecharakteristik B,
Bemessungsstrom 10 A.
Menge: 5,000 Stk

**00.01.01.12 Fehlerstromschutzschalter RCBO TypA unverzögert Charakter.B 16A Fehlerstrom 30mA einpolig+N 230VAC**
Fehlerstromschutzschalter RCBO TypA unverzögert Charakter.B 16A Fehlerstrom 30mA einpolig+N 230VAC
Fehlerstromschutzschalter mit Überstromschutz (RCBO) DIN
EN 61009-1 (VDE 0664-20), als Reiheneinbaugerät, Maße DIN
43880, fingersicher DIN EN 50274 (VDE 0660-514), Typ A
pulsstromsensitiv, Auslösung unverzögert,
Auslösecharakteristik B, DIN EN 60898-1 (VDE 0641-11),
Bemessungsstrom 16 A, Bemessungsfehlerstrom 30 mA,
A, einpolig + N, 230 V AC, Kurzschlussfestigkeit 10 k
stoßstromfest bis 250 A, mit Handbetätigung.
Menge: 5,000 Stk

##### Abschnitt 00.01.02 KG 444 - Niederspannungsinstallationsanlagen

*Hinweis: Vorbemerkungen Kabel/Leitungen:*
EU-Bauproduktenverordnung (BauPVO)

Strom-, Steuer- und Kommunikationskabel, die dauerhaft in
Bauwerke eingebaut werden, fallen unter die EU-Verordnung
305/2011 (Bauproduktenverordnung). ausgenommen davon
sind: Liftkabel, Kabel innerhalb von Maschinen und Kabel zur
Verwendung in industriellen Anlagen.

Die gelieferten bzw. verlegten Leitungen und Kabel, müssen
mit einer CE-Kennzeichnung versehen werden und einer
Leistungserklärung des Herstellers über die folgenden aus den
Schutzzielen abgeleiteten wesentlichen Produktmerkmale: die
Brandsicherheit (Flammenausbreitung, Wärmeentwicklung,
Rauchentwicklung, Säurebildung, brennende Tropfen) und die
Abwesenheit gefährlicher Inhaltsstoffe.

Der AN verpflichtet sich die Leitungs- bzw. Kabelauswahl
gemäß der MBO-Gebäudeklassen und unter Berücksichtigung
der Mindestanforderung der Euroklasse zu veranlassen.

Bemerkung:
Kabel mit Isolations- und Funktionserhalt (resistance to fire)
sind nicht Gegenstand der derzeitigen Umsetzung der
Bauproduktenverordnung.

Angaben des Auftraggebers über Kabellängen dienen
lediglich als Orientierungswerte. Die genauen Kabelund Leitungslängen sind vom Auftragnehmer vor der
Bestellung an Ort und Stelle auszumessen. Bei der
Dimensionierung sind die zutreffenden Verminderungsfaktoren für Häufung, erhöhte Umgebungstemperatur zu berücksichtigen.

Alle Kabel und Leitungen sind sowohl auf den
Kabelträgersystemen als auch in Kanälen, an Decken
oder Wänden ordnungsgemäß ausgerichtet nebeneinander
zu verlegen, eine ausreichende Belüftung muss gewährleistet
sein.
Für die Befestigung von Kabeln, Leitungen und Schutzrohren
sind Kabelbinder, Bindedrähte o. ä. nicht zugelassen.
Ausnahme: Befestigung in Hohlwänden sowie Verwendung von
Kabelbindern als Montagehilfe.

Die elektrischen Leitungsanlagen von bauaufsichtlich
vorgeschriebenen notwendigen Sicherheitseinrichtungen sind
mit Sicherheitsleitungen E30 gemäß Brandschutzkonzept zu
errichten.

Vom AN, der die Maßnahme zum Funktionserhalt der
Kabelanlage herstellt, muss für jedes Bauvorhaben eine
Übereinstimmungserklärung (Vorgabe der Bauregelliste A Teil
3, Ausgabe 98/1) ausgestellt werden. Mit dieser bestätigt er,
dass die von ihm ausgeführte Maßnahme den Bestimmungen
des allgemeinen bauaufsichtlichen Prüfzeugnisses entspricht.

Die Kabelanlage ist vom Unternehmer mit einem Schild
dauerhaft zu kennzeichnen, das an der Kabelanlage
anzubringen ist und folgende Angaben enthalten muss:

- Name des AN, der die Kabelanlage hergestellt hat
- Bezeichnung der Kabelanlage laut allgemeinembauaufsichtlichem Prüfzeugnis
- Funktionserhaltsklasse
- Inhaber des allgemeinen bauaufsichtlichen Prüfzeugnisses
- Herstellungsjahr

Es sind grundsätzlich nur Sicherheitsleitungen eines Herstellers
zu verlegen.

Bei Angeboten gleichwertiger Anlagen sind die Angaben
Hersteller, Typ, allgemeines bauaufsichtliches Prüfzeugnis Nr.,
VdS Zulassung dem Angebot beizufügen.

Alle vom AN montierten Kabel und Leitungen sind am
Start und Zielort, bei längeren Strecken auch in
Abständen von ca. 30 m, sowie an den Abzweigungen mit
Bezeichnungsschildern oder -streifen aus Kunststoff oder
Metall zu versehen und zu beschriften. Die Kosten hierfür sind
in die Einheitspreise der Kabel und Leitungen mit
einzurechnen.

Die Beschriftung muss Auskunft geben über Kabelquerschnitt,
Start- und Zielort. Die Beschriftung ist vor Beginn der Arbeiten
mit dem AG abzustimmen.

Die Einheitspreise der nachstehend aufgeführten
Leistungen verstehen sich für die Lieferung von Kabeln,
deren Verlegung in Teillängen einschl. systemgebundenem
Zubehör und erforderlichen Befestigungsmaterial entsprechend
der angegebenen Verlegeart und Kennzeichnung der
Kabelanlage wie vorstehend beschrieben.

Kosten für alle zur ordnungsgemäßen Kabelverlegung
erforderlichen Werkzeuge, Gerüste und Hilfsmittel wie
Kabelzugmaschinen, etc. sind in die Einheitspreise
einzukalkulieren.

Anschlussarbeiten

Bei den ausgeschriebenen Betriebsmitteln sind die
Anschlussarbeiten bereits Bestandteil des jeweils anzugebenen
Einheitspreises und werden daher nicht noch einmal vergütet.
Die nachstehend anzugebenen Einheitspreise für
Anschlussarbeiten verstehen sich ausschließlich für den
betriebsfertigen elektr. Anschluss von Kabel/Leitungen an
Verteilungen bzw. an bauseits beigestellten Betriebsmitteln und
haben die nachfolgend aufgeführten Leistungen zu beinhalten:

- Absetzen und Einführen
- Verschraubungen, Kabelschuhen, Aderendhülsen, Spiralschläuche, Befestigungs- und Isoliermaterial
Prüfung auf Funktionsfähigkeit und Inbetriebnahme in Zusammenarbeit mit der Lieferfirma desbetreffenden Gerätes bzw. mit der Bauleitung

*Hinweis: Kabel und Leitungen*

**00.01.02.1 Halogenfreie Leitung NHXMH-J 3 x 1,5 mm²**
Halogenfreie Leitung NHXMH-J 3 x 1,5 mm²
Halogenfreie Installationsleitung DIN VDE 0250-214
NHXMH-J 3 x 1,5 mm², Cu-Zahl 43,
Verlegung: Auf Kabelrinnen, in Kanäle oder Kabelsammelhalter,
in Abhangdecke
Menge: 300,000 m
Produkt:
  Artikel:
    Artikelnummer: 1002043
    Artikelkurztext: Halogenfreie Leitung NHXMH-J 3 x 1,5 mm²

**00.01.02.2 Halogenfreie Leitung NHXMH-J 3 x 2,5 mm²**
Halogenfreie Leitung NHXMH-J 3 x 2,5 mm²
Halogenfreie Installationsleitung DIN VDE 0250-214
NHXMH-J 3 x 2,5 mm², Cu-Zahl 72,
Verlegung: Auf Kabelrinnen, in Kanäle oder Kabelsammelhalter,
in Abhangdecke
Menge: 800,000 m
Produkt:
  Artikel:
    Artikelnummer: 1002000
    Artikelkurztext: Halogenfreie Leitung NHXMH-J 3 x 2,5 mm²

**00.01.02.3 Halogenfreie Leitung NHXMH-J 5 x 1,5 mm²**
Halogenfreie Leitung NHXMH-J 5 x 1,5 mm²
Halogenfreie Installationsleitung DIN VDE 0250-214
NHXMH-J 5 x 1,5 mm², Cu-Zahl 72,
Verlegung: Auf Kabelrinnen, in Kanäle oder Kabelsammelhalter,
in Abhangdecke
Menge: 600,000 m
Produkt:
  Artikel:
    Artikelnummer: 1002056
    Artikelkurztext: Halogenfreie Leitung NHXMH-J 5 x 1,5 mm²

**00.01.02.4 Halogenfreie Leitung NHXMH-J 5x2,5 mm²**
Halogenfreie Leitung NHXMH-J 5 x 2,5 mm²
Halogenfreie Installationsleitung DIN VDE 0250-214
NHXMH-J 5 x 2,5 mm², Cu-Zahl 120,
Verlegung: Auf Kabelrinnen, in Kanäle oder Kabelsammelhalter,
in Abhangdecke
Menge: 150,000 m
Produkt:
  Artikel:
    Artikelnummer: 1002003
    Artikelkurztext: Halogenfreie Leitung NHXMH-J 5x2,5 mm²

*Hinweis: Vorbemerkungen Verlegesysteme*
Schrauben, Muttern, Dübel, Unterlagsmaterial oder dgl.
müssen chromatisiert oder galvanisch verzinkt sein.
Schnittkanten an verzinkten Stahlrohren sind mit Kaltverzinker
zu behandeln.

Für die Befestigung von Installationssystemen sind
Kabelbinder, Bindedrähte o. ä. nicht zugelassen.

Stahlpanzer-Rohre sind grundsätzlich als feuerverzinkte Rohre
zu liefern.
Der max. Befestigungsabstand der Schellen für
Stahlpanzer-Rohre entspricht dem 25-fachen
Rohrdurchmesser.

Die exakten Längen und Abmessungen der Verlegesysteme
sind durch den Auftragnehmer eigenverantwortlich auf der
Baustelle zu ermitteln. Die Längenanpassungen der
Velegesysteme erfolgen durch den Auftragnehmer vor Ort.

Soweit nicht anders vermerkt sind alle Zuschnitt- und
Anpassungsaufwendungen von Verlegesystemen mit in die
Einheitspreise einzurechnen und werden nicht gesondert
vergütet.

PREISFINDUNG

Die nachstehend genannten Einheitspreise verstehen sich
für die komplette Lieferung der Verlegesysteme,
wie vor beschrieben und die betriebsfertige Montage
entweder Aufputz an Decken, Wänden oder
Stahlkonstruktionen.
Befestigungsmaterialien werden nicht gesondert vergütet
und sind deshalb in die Einheitspreise einzurechnen.

**00.01.02.5 Halogenfreie Kabelsammelhalter für 15 Leitungen**
Halogenfreie Kabelsammelhalter für 15 Leitungen
Kabelsammelhalter Kunststoff für 15 Leitungen nach VDE 0471/
DIN ICE 695 Teil 2-1 aus Polypropylen
zur Aufnahme von max. 15 Leitern NYM-J 3x1,5 mm²
liefern und einschließlich Befestigungsmaterial
und Bohrung betriebsfertig montieren.
Menge: 150,000 Stk
Produkt:
  Artikel:
    Artikelnummer: 1002003
    Artikelkurztext: Halogenfreie Kabelsammelhalter für 15 Leitungen

**00.01.02.6 Halogenfreie Kabelsammelhalter für 30 Leitungen**
Halogenfreie Kabelsammelhalter für 30 Leitungen
Kabelsammelhalter Kunststoff für 30 Leitungen nach VDE 0471/
DIN ICE 695 Teil 2-1 aus Polypropylen
zur Aufnahme von max. 30 Leitern NYM-J 3x1,5 mm²
liefern und einschließlich Befestigungsmaterial
und Bohrung betriebsfertig montieren.
Menge: 250,000 Stk
Produkt:
  Artikel:
    Artikelnummer: 1002003
    Artikelkurztext: Halogenfreie Kabelsammelhalter für 30 Leitungen

**00.01.02.7 Sammelhalter Metall 15**
Sammelhalter Metall 15
Kabelklammer aus Metall für bis zu 15 Kabel und Leitungen,
Halogenfrei, brandlastfrei. Zur Montage oberhalb von
Brandschutzdecken geeignet. Als kabelspezifische Variante für
den elektrischen Funktionserhalt nach DIN 4102 Teil 12 geprüft
und zugelassen für Deckenmontage.
Menge: 100,000 Stk
Produkt:
  Artikel:
    Artikelnummer: 1002003
    Artikelkurztext: Sammelhalter Metall 15

*Hinweis: Vorbemerkungen Installationskanäle*
Richtungsänderungen von 90 Grad bei Leitungsführungs- und Brüstungskanälen sind mit Haubenformstücken aus
Formteilen entsprechend der Materialqualität des Kanals
auszuführen, offene Kanalenden sind mit aufsteckbaren
Endplatten zu verschliessen.

Der Zuschnitt von Kanalfronten kann erst nach Einzug
und Befestigung der Leitungen, bei Brüstungskanälen
erst nach Einbau und Ausrichtung der Gerätedosen und
Anschluss der Installationsgeräte vor Ort durchführt
werden.

Brüstungs- und Leitungsführungskanäle aus Metall müssen
in den Potentialausgleich einbezogen werden. Die
einzelnen metallischen Kanal-Bauteile sind hierzu durch
Systembauteile oder gleichwertige Maßnahme elektrisch
leitend miteinander zu verbinden.

In die Einheitspreise der Kanäle sind einzurechnen:
- alle Zuschnitt- und Anpassungsaufwendungen für die
Kanäle
- Bohrungen für Leitungsausfädelungen
- die elektrische leitende Verbindung der metallischen Kanalbauteile untereinander
- Haubenformstücke oder Kanalformteile bis zum nachstehenden Mengenansatz

je 1m Leitungsführungskanal sind anteilig zu
berücksichtigen:
- 0,1 Stck. Flachwinkel
- 0,4 Stck Inneneck
- 0,2 Stck T-Abzweig
- 0,1 Stck Endplatte

je 1m Geräteeinbaukanal sind anteilig zu
berücksichtigen:
- 0,1 Stck. Flachwinkel
- 0,2 Stck Inneneck
- 0,2 Stck T-Abzweig
- 0,1 Stck Endplatte
- 0,2 Stck Wandanschlussblende

*Hinweis: Brüstungskanal*

**00.01.02.8 Elektroinstallationskanal Geräteeinbau halogenfrei 68 x 130mm**
Elektroinstallationskanal Geräteeinbau H/B 68/130mm, halogenfrei
Elektroinstallationskanal DIN EN 50085-2-1 (VDE 0604-2-1) als
Geräteeinbaukanal, mit Oberteil, Außenmaße
H/B mind. 68/130 mm, aus halogenfreiem Kunststoff,
Farbton ‘RAL9016‘
einschließlich Oberteil und Trennssteg aus halogenfreiem Kunststoff, inklusive Klein- und Befestigungsmaterial
Menge: 25,000 m

*Hinweis: Leitungsführungskanal*

**00.01.02.9 Leitungsführungskanal halogenfrei, 20 x 20mm**
Leitungsführungskanal halogenfrei,  20 x 20mm

Elektroinstallationskanal DIN EN 50085-2-1 (VDE 0604-2-1) als Leitungsführungskanal, mit Oberteil, Außenmaße H/B mind. 20/20 mm, aus halogenfreiem Kunststoff, Farbton ‘RAL 9016‘ einschließlich Oberteil aus halogenfreiem Kunststoff, inklusive Klein- und Befestigungsmaterial.
Menge: 50,000 m

**00.01.02.10 Leitungsführungskanal halogenfrei, 40 x 60 mm**
Leitungsführungskanal halogenfrei, 40 x 60 mm

Elektroinstallationskanal DIN EN 50085-2-1 (VDE 0604-2-1) als Leitungsführungskanal, mit Oberteil, Außenmaße H/B mind. 40/60 mm, aus halogenfreiem Kunststoff, Farbton ‘RAL 9016‘ einschließlich Oberteil und Trennsteg aus halogenfreiem Kunststoff, inklusive Klein- und Befestigungsmaterial.
Menge: 50,000 m

**00.01.02.11 Leitungsführungskanal halogenfrei, 60 x 150 mm**
Leitungsführungskanal halogenfrei, 60 x 150mm,

Elektroinstallationskanal DIN EN 50085-2-1 (VDE 0604-2-1) als Leitungsführungskanal, mit Oberteil, Außenmaße H/B mind. 60/150 mm, aus halogenfreiem Kunststoff, Farbton ‘RAL 9016‘ einschließlich Oberteil und Trennsteg aus halogenfreiem Kunststoff, inklusive Klein- und Befestigungsmaterial.
Menge: 10,000 m

*Hinweis: Vorbemerkungen Installationsgeräte:*
Vorbemerkungen Installationsgeräte:
Die Befestigung der Installationsgeräte hat
mit Schrauben zu erfolgen, nur mit Krallen befestigte
Geräte sind nicht zugelassen.

Nachfolgend aufgeführte Installationsgeräte sind
komplett mit Abdeckungen, Wippen, bei
Kombinationsgeräten mit gerätespezifischer
Zentralplatte und anteiligen Kombinationsrahmen 1-5
fach zu liefern und einschl. allem erforderlichen
Zubehör und Nebenleistungen, Klemm- und
Anschlussarbeiten betriebsfertig zu montieren.

Für die AP bzw. UP Installationsgeräte ist jeweils ein
einheitliches Programm des gleichen Herstellers
einzusetzen.

Bei Installationsgeräten mit Beschriftungsfeld sind die
Kosten für die Kennzeichnung entsprechend der
Vorgabe des AG in die Einheitspreise einzukalkulieren.

Die Abdeckungsfarbe ist verkehrsweiß glänzend.

Die abgefragten Hersteller und Typen gelten für alle
unterputz-bzw. aufputzgeräte.

**00.01.02.12 Schutzkontaktsteckdose 250V 16A erhöhter Berührungsschutz reinweiß Gerätedose Beschriftungsfeld IP2X**
Schutzkontaktsteckdose 250V 16A erhöhter Berührungsschutz reinweiß Gerätedose
Beschriftungsfeld IP2X
Schutzkontaktsteckdose DIN VDE 0620-1 (VDE 0620-1), 250 V
AC, 16 A, mit erhöhtem Berührungsschutz, Farbton reinweiß,
RAL 9010, in Gerätedose, einschl. Zentralplatte, mit
Beschriftungsfeld, Schutzart IP 2X DIN EN 60529 (VDE
0470-1), Einsatz mit Schrauben befestigen
Menge: 25,000 Stk

**00.01.02.13 Schutzkontaktsteckdose 250V 16A erhöhter Berührungsschutz reinweiß Geräteeinbaukanal Geräteeinbaudose Beschriftungsfeld IP2X**
Schutzkontaktsteckdose 250V 16A erhöhter Berührungsschutz reinweiß
Geräteeinbaukanal Geräteeinbaudose Beschriftungsfeld IP2X
Schutzkontaktsteckdose DIN VDE 0620-1 (VDE 0620-1), 250 V
AC, 16 A, mit erhöhtem Berührungsschutz, Farbton reinweiß,
RAL 9010, in Geräteeinbaukanal, mit systemgebundener
Geräteeinbaudose, einschl. Zentralplatte, mit Beschriftungsfeld,
Schutzart IP 2X DIN EN 60529 (VDE 0470-1), Einsatz mit
Schrauben befestigen
Menge: 10,000 Stk

**00.01.02.14 Schutzkontaktsteckdose 250V 16A 2fach erhöhter Berührungsschutz verkehrsweiß Geräteeinbaukanal Geräteeinbaudose Beschriftungsfeld IP2X**
Schutzkontaktsteckdose 250V 16A 2fach
erhöhter Berührungsschutz verkehrsweiß
Geräteeinbaukanal Geräteeinbaudose Beschriftungsfeld IP2X
Schutzkontaktsteckdose DIN VDE 0620-1 (VDE 0620-1), 250 V
AC, 16 A, 2-fach, mit erhöhtem Berührungsschutz, Farbton
verkehrsweiß, RAL 9016, in Geräteeinbaukanal, mit
systemgebundener Geräteeinbaudose, einschl. Zentralplatte,
mit Beschriftungsfeld, Schutzart IP 2X DIN EN 60529 (VDE
0470-1), Einsatz mit Schrauben befestigen.
Menge: 5,000 Stk

**00.01.02.15 Schutzkontaktsteckdose 250V 16A 3fach erhöhter Berührungsschutz verkehrsweiß Geräteeinbaukanal Geräteeinbaudose Beschriftungsfeld IP2X**
Schutzkontaktsteckdose 250V 16A 3fach
erhöhter Berührungsschutz verkehrsweiß
Geräteeinbaukanal Geräteeinbaudose Beschriftungsfeld IP2X
Schutzkontaktsteckdose DIN VDE 0620-1 (VDE 0620-1), 250 V
AC, 16 A, 3-fach, mit erhöhtem Berührungsschutz, Farbton
verkehrsweiß, RAL 9016, in Geräteeinbaukanal, mit
systemgebundener Geräteeinbaudose, einschl. Zentralplatte,
mit Beschriftungsfeld, Schutzart IP 2X DIN EN 60529 (VDE
0470-1), Einsatz mit Schrauben befestigen.
Menge: 5,000 Stk

**00.01.02.16 Wipptaster 250V 10AX halogenfrei verkehrsweiß Geräteeinbaukanal Geräteeinbaudose IP2X**
Wipptaster 250V 10AX
halogenfrei verkehrsweiß
Geräteeinbaukanal Geräteeinbaudose IP2X

Wipptaster-Einsatz DIN VDE 0632-1 (VDE 0632-1), 250 V AC, 10 AX, Ausführung als Schließer (1-polig), Farbton verkehrsweiß, RAL 9016, zum Einbau in Geräteeinbaukanal, mit systemgebundener Geräteeinbaudose aus halogenfreiem Kunststoff, einschl. Zentralplatte/Wippe für 80 mm Oberteilbreite, Schutzart IP 2X DIN EN 60529 (VDE 0470-1), Einsatz mit Schrauben in der Geräteeinbaudose befestigen.
Menge: 10,000 Stk

**00.01.02.17 Wippschalter 1polig Aus/Wechsel 10A 250V Gerätedose Beschriftungsfeld IP2X**
Wippschalter 1polig Aus/Wechsel 10A 250V Gerätedose Beschriftungsfeld IP2X
Wippschalter DIN EN 60669-1 (VDE 0632-1) 1-polig,
Aus/Wechsel, 10 A, 250 V AC, in Gerätedose, einschl.
Bedienelement, mit Beschriftungsfeld, Schutzart IP 2X DIN EN
60529 (VDE 0470-1), Einsatz mit Schrauben befestigen.
Menge: 5,000 Stk

**00.01.02.18 Präsenzmelder für die tageslichtabhängige Konstantlichtregelung und präsenzabhängige Steuerung von bis zu 4 DALI-Lichtgruppen**
Präsenzmelder für die tageslichtabhängige Konstantlichtregelung und präsenzabhängige Steuerung von bis zu 4 DALI-Lichtgruppen. Ausführung als DALI-2 zertifiziertes Multimaster-Gerät für den Deckeneinbau.
Leistungsmerkmale:
Erfassungsbereich: 360° Kreisförmig, Erfassungsradius für sitzende Tätigkeiten (Präsenz) mind. 4m (Radius), für gehende Tätigkeiten mind. 12m (Radius) bei einer Montagehöhe von 2,5m bis 3m.
Schnittstelle: DALI-2 zertifiziert. Integrierter DALI-Controller zur direkten Steuerung von DALI-Betriebsgeräten (EVGs).
Funktionalität:
Steuerung von bis zu 4 DALI-Gruppen unabhängig voneinander.Integrierter Lichtsensor zur raumzonenbezogenen Konstantlichtregelung.
Zusätzliche Schaltkanäle für HLK-Anwendungen (Heizung, Lüftung, Klima) über optionale DALI-Schaltaktoren realisierbar.
Unterstützung von "Guided Light" (Begleitlicht-Funktion) für angrenzende Bereiche.
Konfiguration:
Adressierung und Parametrierung per Fernbedienung, App (via IR-Adapter) oder über den DALI-Bus mittels standardisierter DALI-Software-Tools.
Montage: Deckeneinbau (DE) in abgehängte Decken mittels Federklemmen oder Einbaudose.
Technische Daten:
Spannungsversorgung: Über DALI-Bus (typ. 16VDC). Stromaufnahme: Max. 12mA (exkl. Bus-Versorgung für weitere Teilnehmer).
Einstellbereich Helligkeitsschwelle: 10 bis 2500 Lux.
Nachlaufzeit: 1min bis 60min oder unendlich.
Schutzart: Mind. IP20.
Umgebungstemperatur: -25°Cbis +50°C.

liefern und betriebsbereit montieren.

Hersteller/Typ: '...............'
Menge: 5,000 Stk

**00.01.02.19 Deckenpräsenzmelder mit potentialfreiem Schaltkontakt**
Hochleistungs-Präsenzmelder zur Deckenmontage als Master-Gerät mit einem potentialfreien Schaltkanal zur energieeffizienten Lichtsteuerung in Abhängigkeit von Anwesenheit und Umgebungshelligkeit (Mischlichtmessung).

Leistungsmerkmale
Funktionalität: Master-Gerät zur Einzelanwendung oder zur Erweiterung des Erfassungsbereiches durch Anschluss von Slave-Geräten.

Kontaktart: Potentialfreier Schließer (NO) mit vorlaufendem Wolfram-Kontakt, speziell optimiert für hohe Einschaltströme (LED-Lasten).

Bedienung: Manueller Eingriff über externen Taster möglich. Konfiguration von erweiterten Funktionen über optionale Infrarot-Fernbedienung.

Voreinstellung (ab Werk): Einschaltschwelle 500 Lux, Nachlaufzeit 10 min.

Technische Daten
Spannungsversorgung: 110 - 240 V AC, 50 / 60 Hz
Leistungsaufnahme: typ. ca. 0,4 W
Erfassungsbereich: 360° horizontal (Deckenmontage)
Reichweiten (bei 2,5 m Montagehöhe):
Quer zum Melder (tangential): max. Ø 24 m (ca. 450 m² Fläche)
Frontal zum Melder (radial): max. Ø 8 m
Sitzende Tätigkeit (Präsenz): max. Ø 6,4 m
Montagehöhe: min. 2 m / max. 10 m / empfohlen 2,5 m
Gehäuse: UV-beständiges Polycarbonat, Farbe: weiß matt (ähnlich RAL 9010)

Abmessungen: ca. Ø 97 x 103 mm
Schutzart/-klasse: IP20 / Klasse II
Stoßfestigkeitsgrad: IK04
Umgebungstemperatur: -25 °C bis +50 °C
Kanal 1 (Lichtsteuerung - potentialfrei)
Schaltleistung:
Ohmische Last: 2300 W (cos f = 1)
Induktive Last: 1150 VA (cos f = 0,5)
LED-Last: 800 W
Einschaltspitzenstrom Ip: max. 165 A (20 ms) /
max. 800 A (200 µs)
Einstellbereich:
Zeit: 15 s - 30 min oder Impulsfunktion
Helligkeit: 10 - 2000 Lux

liefern und betriebsbereit montieren.

Hersteller und Typ: '...............'
Menge: 5,000 Stk

**00.01.02.20 Decken-Bewegungsmelder mit integriertem Akustiksensor**
Decken-Bewegungsmelder mit integriertem Akustiksensor
Ein Kanal zum Schalten von Licht
Schaltung im Nulldurchgang
Spezielles optisches System für die Erfassung selbst kleinster Bewegungen
Weitere Funktionen über optionale Fernbedienung einstellbar

Spannung: 110 - 240 V AC 50 / 60 Hz
Abmessungen: Ø 83 x 81 mm
Typische Leistungsaufnahme: ca. 0.5 W
Erfassungsbereich: horizontal 360°  (Deckenmontage)
Reichweite: max. Ø 10 m quer, max. Ø 6 m frontal, max. Ø 4 m sitzende Tätigkeit
Überwachte Fläche bei tangentialer Bewegung: 78 m² / 2.5 m Montagehöhe
Montagehöhe min./max./empfohlen: 2 m / 5 m / 2.5 m
Schutzart/-klasse: IP23  / Klasse II
Stoßfestigkeitsgrad: IK04
Umgebungstemperatur: -25 °C bis +50 °C
Gehäuse: Polycarbonat, UV-beständig
Farbe: weiß matt, ähnlich RAL9010
 Kanal 1 (Lichtsteuerung)
Schaltleistung: 2300 W, cos ? = 1, 1150 VA, cos ? = 0.5, 800 W LED, max. Einschaltspitzenstrom Ip (20 ms) = 165 A, max. Einschaltspitzenstrom Ip (200 µs) = 800 A
Kontaktart: 1x µ-Kontakt, Schließer/NO mit vorlaufendem Wolfram-Kontakt
Nachlaufzeit: 30 s - 30 min, Impuls
Einschaltschwelle: 10 - 2000 Lux

liefern und betriebsbereit montieren.

Hersteller und Typ: '...............'
Menge: 1,000 Stk

##### Abschnitt 00.01.03 KG 445 - Beleuchtungsanlagen

*Hinweis: Altbau*

**00.01.03.1 Rechteckige LED-Deckenanbauleuchte mit vollflächiger, randloser PMMA-Abdeckung**
Rechteckige LED-Deckenanbauleuchte mit vollflächiger, randloser PMMA-Abdeckung.Anbauleuchte für die Deckenmontage in Innenräumen.Mit symmetrisch begrenzt breit strahlender Lichtstärkeverteilung.
Lichtstärkeverteilung: direkt
Material Reflektor: PMMA
Blendungsbewertung nach UGR-Einstufung (EN 12464-1) < 19.
Leuchtenkörper aus Stahlblech.
Farbe Leuchtenkörper: weiß (ähnlich RAL 9016)
Montageort: Decke ohne Einbauöffnung
Mit elektronischem Betriebsgerät, digital dimmbar (DALI)
DALI-2-Standard (EN 62386)
Betriebsgerät gemäß Ökodesign-Anforderungen austauschbar.
Touch-Dim fähig
Mittlere Bemessungslebensdauer L80 (tq 25 °C) = 100.000 h., Mittlere Bemessungslebensdauer L90 (tq 25 °C) = 50.000 h.
Leuchtenlichtstrom und Lichtfarbe fest eingestellt.
Bemessungslichtstrom 5100 lm,
Bemessungsleistung 33 W,
maximale Leuchten-Lichtausbeute 155 lm/W.
Leistungsfaktor ? > 0,95,
Farbwiedergabeindex: Ra > 80
Lichtfarbe: neutralweiß
Farbtemperatur: 4000 K
Farborttoleranz (initial MacAdam) = 3 SDCM
Maße (L x B): 1493 mm x 160 mm,
Leuchtenhöhe 48 mm.
Schutzklasse (DIN EN 61140): I
Schutzart (DIN EN 60529): IP20
Prüftemperatur Glühdrahttest gemäß IEC 60695-2-11: 650 °C; Gewicht: 5.0 kg.

liefern und betriebsbereit montieren.

Hersteller/Typ: '...............'
Menge: 41,000 Stk

**00.01.03.2 Rechteckige LED-Deckenanbauleuchte mit vollflächiger, randloser PMMA-Abdeckung Wallwasher**
Rechteckige LED-Deckenanbauleuchte mit vollflächiger, randloser PMMA-Abdeckung.Anbauleuchte für die Deckenmontage in Innenräumen.
Wallwasher mit asymmetrischer Lichtstärkeverteilung.
Lichtstärkeverteilung: direkt
Material Reflektor: PMMA
Leuchtenkörper aus Stahlblech.
Farbe Leuchtenkörper: weiß (ähnlich RAL 9016)
Montageort: Decke ohne Einbauöffnung
Mit elektronischem Betriebsgerät, digital dimmbar (DALI)
DALI-2-Standard (EN 62386)
Betriebsgerät gemäß Ökodesign-Anforderungen austauschbar.
Touch-Dim fähig
Mittlere Bemessungslebensdauer L80 (tq 25 °C) = 100.000 h., Mittlere Bemessungslebensdauer L90 (tq 25 °C) = 50.000 h.
Leuchtenlichtstrom und Lichtfarbe fest eingestellt.
Bemessungslichtstrom 5200 lm,
Bemessungsleistung 43 W,
maximale Leuchten-Lichtausbeute 121 lm/W.
Farbwiedergabeindex: Ra > 80
Lichtfarbe: neutralweiß
Farbtemperatur: 4000 K
Farborttoleranz (initial MacAdam) = 3 SDCM
Maße (L x B): 1493 mm x 160 mm,
Leuchtenhöhe 48 mm.
Schutzklasse (DIN EN 61140): I
Schutzart (DIN EN 60529): IP20
Prüftemperatur Glühdrahttest gemäß IEC 60695-2-11: 650 °C; Gewicht: 5.6 kg.

liefern und betriebsbereit montieren.

Hersteller/Typ: '...............'
Menge: 8,000 Stk

**00.01.03.3 Dekorative, runde Anbauleuchte mit einem opalen, zylindrischen Diffusor aus PMMA**
Dekorative, runde Anbauleuchte mit einem opalen, zylindrischen Diffusor aus PMMA.
Für Wand- oder Deckenmontage.
Geeignet zur Anwendung in HACCP, IFS und/oder BRC Global Standard Food zertifizierten Unternehmen.
Mit lambertscher Lichtstärkeverteilung.
Lichtstärkeverteilung: direkt
Leuchtenkörper aus Stahlblech.
Farbe Leuchtenkörper: weiß (ähnlich RAL 9016)
Montageort: Decke ohne Einbauöffnung, Wand ohne Einbauöffnung
Mit elektronischem Betriebsgerät, schaltbar
Betriebsgerät gemäß Ökodesign-Anforderungen austauschbar.
Mittlere Bemessungslebensdauer L80 (tq 25 °C) = 100.000 h., Mittlere Bemessungslebensdauer L90 (tq 25 °C) = 50.000 h.
Lichtquelle gemäß Ökodesign-Anforderungen austauschbar.
Der Austausch erfolgt werkzeuglos, die Ersatzlichtquelle kann als Ersatzteil bezogen werden.
Leuchtenlichtstrom und Lichtfarbe fest eingestellt.
Bemessungslichtstrom 4000 lm,
Bemessungsleistung 29 W,
maximale Leuchten-Lichtausbeute 138 lm/W.
Leistungsfaktor ? > 0,9,
Farbwiedergabeindex: Ra > 80
Lichtfarbe: neutralweiß
Farbtemperatur: 4000 K
Farborttoleranz (initial MacAdam) = 3 SDCM
Leuchtendurchmesser Ø 400 mm, Leuchtenhöhe 62.5 mm.
Schutzklasse (DIN EN 61140): I
Schutzart (DIN EN 60529): IP40
Prüftemperatur Glühdrahttest gemäß IEC 60695-2-11: 650 °C;
Gewicht: 2.1 kg.
Leuchte 10 Jahre, Ersatzteile (LED-Modul, Betriebsgerät, optisches System) 15 Jahre nach Rechnungsdatum unter Vorbehalt vertretbarer Änderungen, die dem Fortschritt dienen, verfügbar.

liefern und betriebsbereit montieren.

Hersteller/Typ: '...............'
Menge: 10,000 Stk

**00.01.03.4 LED-Rettungsweg-Einbauleuchte, 3h, Einzelbatterie**
LED-Rettungsweg-Einbauleuchte, 3h, Einzelbatterie
Leistungsbeschreibung:
LED-Sicherheitsleuchte zur Kennzeichnung von Rettungswegen gemäß DIN EN 60598-1, DIN EN 60598-2-22 und DIN EN 1838. Ausführung als Deckeneinbauleuchte mit Gehäuse aus Stahlblech und hochwertiger Abdeckplatte (Edelstahl/pulverbeschichtet). Hochtransparente Kunststoff-Displayscheibe zur ein- oder zweiseitigen Bestückung mit Rettungszeichen-Piktogrammen.

Funktionsumfang:
System: Einzelbatterieleuchte mit integriertem Betriebsgerät.
Überwachung: Automatischer Selbsttest mit Statusanzeige.
Schaltungsart: Dauerschaltung.
Technische Daten:
Erkennungsweite: 14 m.
Autonomiezeit: 3 h (NiMh-Akku).
Lichtquelle: LED, 4000 K, CRI > 80.
Leistung: ca. 3,2 W / 55 lm (Netzbetrieb).
Montage: Deckeneinbau (Ausschnitt ca. 255 x 42 mm, Einbauhöhe 90 mm).
Schutzart/-klasse: IP 40 / Klasse I.
Schlagschutz: IK03.

Zubehör: Inkl. Piktogramm-Set (Symbole bei Bestellung definieren).

liefern und betriebsbereit montieren.

Hersteller/Typ: '...............'
Menge: 4,000 Stk

*Hinweis: Anbau Hort*

**00.01.03.5 Quadratische LED-Anbauleuchte mit mikroprismatischer Abdeckscheibe PW19**
Quadratische LED-Anbauleuchte mit mikroprismatischer Abdeckscheibe PW19.Für die Montage an Decken, Wände und Überhängen in Innenräumen.
Mit symmetrisch begrenzt breit strahlender Lichtstärkeverteilung.
Lichtstärkeverteilung: direkt
Material Reflektor: PMMA-Abdeckung
Blendungsbewertung nach UGR-Einstufung (EN 12464-1) < 19.
Bildschirmgerecht gemäß EN 12464-1 durch begrenzte Leuchtdichten L = 3000 cd/m2 für Ausstrahlungswinkel oberhalb 65° rundum..Die Anbauleuchte besteht aus einem Montagekörper mit Anschlusseinheit, Schnellsteckverbindung und dem Betriebsgerät sowie einer aufgesetzten Leuchteneinheit mit LED-System, Abdeckscheibe, Schnellsteckverbindung und Rahmen.
Farbe Leuchtenkörper: weiß (ähnlich RAL 9016)
Montageort: Decke ohne Einbauöffnung, Wand ohne Einbauöffnung
Mit elektronischem Betriebsgerät, schaltbar
Betriebsgerät gemäß Ökodesign-Anforderungen austauschbar.
Mittlere Bemessungslebensdauer L80 (tq 25 °C) = 100.000 h.,
Mittlere Bemessungslebensdauer L90 (tq 25 °C) = 50.000 h.
Lichtquelle gemäß Ökodesign-Anforderungen austauschbar.
Leuchtenlichtstrom und Lichtfarbe fest eingestellt.
Bemessungslichtstrom 4200 lm,
Bemessungsleistung 26 W,maximale Leuchten-Lichtausbeute 162 lm/W.
Leistungsfaktor ? > 0,95,
Farbwiedergabeindex: Ra > 80Lichtfarbe: neutralweißFarbtemperatur: 4000 K
Farborttoleranz (initial MacAdam) = 3 SDCM
Maße (L x B): 607 mm x 607 mm, Höhe 42 mm.
Schutzklasse (DIN EN 61140): I
Schutzart (DIN EN 60529): IP40
Prüftemperatur Glühdrahttest gemäß IEC 60695-2-11: 650 °C; Gewicht: 7.4 kg.
Leuchte 10 Jahre, Ersatzteile (LED-Modul, Betriebsgerät, optisches System) 15 Jahre nach Rechnungsdatum unter Vorbehalt vertretbarer Änderungen, die dem Fortschritt dienen, verfügbar.

liefern und betriebsbereit montieren.

Hersteller/Typ: '...............'
Menge: 3,000 Stk

**00.01.03.6 Dekorative, runde Anbauleuchte mit einem opalen, zylindrischen Diffusor aus PMMA**
Dekorative, runde Anbauleuchte mit einem opalen, zylindrischen Diffusor aus PMMA.Für Wand- oder Deckenmontage.Geeignet zur Anwendung in HACCP, IFS und/oder BRC Global Standard Food zertifizierten Unternehmen.Mit lambertscher Lichtstärkeverteilung.
Lichtstärkeverteilung: direkt
Leuchtenkörper aus Stahlblech.
Farbe Leuchtenkörper: weiß (ähnlich RAL 9016)
Montageort: Decke ohne Einbauöffnung, Wand ohne Einbauöffnung
Mit elektronischem Betriebsgerät, schaltbar
Betriebsgerät gemäß Ökodesign-Anforderungen austauschbar.
Mittlere Bemessungslebensdauer L80 (tq 25 °C) = 100.000 h.,
Mittlere Bemessungslebensdauer L90 (tq 25 °C) = 50.000 h.
Lichtquelle gemäß Ökodesign-Anforderungen austauschbar.
Der Austausch erfolgt werkzeuglos, die Ersatzlichtquelle kann als Ersatzteil bezogen werden.
Leuchtenlichtstrom in 4 Stufen einstellbar (Multilumen).
Bemessungslichtstrom 1400 lm - 4000 lm,
Bemessungsleistung 11 W - 29 W,
maximale Leuchten-Lichtausbeute 145 lm/W.
Leistungsfaktor ? > 0,9,
Farbwiedergabeindex: Ra > 80
Lichtfarbe: neutralweiß
Farbtemperatur: 4000 K
Farborttoleranz (initial MacAdam) = 3 SDCMLeuchtendurchmesser Ø 400 mm,
Leuchtenhöhe 62.5 mm.
Schutzklasse (DIN EN 61140): I
Schutzart (DIN EN 60529): IP40
Prüftemperatur Glühdrahttest gemäß IEC 60695-2-11: 650 °C; Gewicht: 2.1 kg.
Leuchte 10 Jahre, Ersatzteile (LED-Modul, Betriebsgerät, optisches System) 15 Jahre nach Rechnungsdatum unter Vorbehalt vertretbarer Änderungen, die dem Fortschritt dienen, verfügbar.

liefern und betriebsbereit montieren.

Hersteller/Typ: '...............'
Menge: 3,000 Stk

*Hinweis: Anbau WC*

**00.01.03.7 LED Feuchtraumwannenleuchten Multivariable und moderne Rohrleuchte mit 75 mm Profildurchmesser**
Multivariable und moderne Rohrleuchte mit 75 mm Profildurchmesser.Für die Wand- und Deckenmontage. Standard-Edelstahl-Montageclips (2 Stück, V2A) mit Triangel im Lieferumfang enthalten. Optionales Zubehör ermöglicht weitere Montagekonzepte.Geeignet zur Anwendung in HACCP, IFS und/oder BRC Global Standard Food zertifizierten Unternehmen.
Mit begrenzter Oberflächentemperatur (DIN EN 60598-2-24, D-Kennung).
Mit symmetrisch breit strahlender Lichtstärkeverteilung.Lichtstärkeverteilung: vorwiegend direkt
Leuchtenprofil aus Polycarbonat (PC).
Farbe Leuchtenkörper: grau (ähnlich RAL 7035)
Montageort: Decke ohne Einbauöffnung, Wand ohne Einbauöffnung
Mit elektronischem Betriebsgerät, schaltbar
Betriebsgerät gemäß Ökodesign-Anforderungen austauschbar.
Mittlere Bemessungslebensdauer L80 (tq 25 °C) = 50.000 h.
Lichtquelle gemäß Ökodesign-Anforderungen austauschbar.
Leuchtenlichtstrom und Lichtfarbe fest eingestellt.
Bemessungslichtstrom 3000 lm,Bemessungsleistung 22 W,
maximale Leuchten-Lichtausbeute 136 lm/W.
Leistungsfaktor ? > 0,95,
Farbwiedergabeindex: Ra > 80
Lichtfarbe: neutralweiß
Farbtemperatur: 4000 K
Farborttoleranz (initial MacAdam) = 3 SDCM
Leuchtenlänge 1006 mm, Leuchtenhöhe 75 mm,
Ø Leuchtenkörper 75 mm.
Schutzklasse (DIN EN 61140): I
Schutzart (DIN EN 60529): IP66
Schutzart raumseitig: IP66
Prüftemperatur Glühdrahttest gemäß IEC 60695-2-11: 850 °C; Gewicht: 1.6 kg. ENEC zertifiziert
Leuchte 10 Jahre, Ersatzteile (LED-Modul, Betriebsgerät, optisches System) 15 Jahre nach Rechnungsdatum unter Vorbehalt vertretbarer Änderungen, die dem Fortschritt dienen, verfügbar.

liefern und betriebsbereit montieren.

Hersteller/Typ: '...............'
Menge: 3,000 Stk

**00.01.03.8 Runde LED-Anbauleuchte mit opaler, sphärisch geformter PC-Abdeckwanne**
Runde LED-Anbauleuchte mit opaler, sphärisch geformter PC-Abdeckwanne, Leuchtendurchmesser 310 mm.
Zur Wand- oder Deckenmontage.
Mit lambertscher Lichtstärkeverteilung.
Lichtstärkeverteilung: direkt
Material Reflektor: PMMA-Abdeckung
Leuchtenkörper aus Stahlblech.
Farbe Leuchtenkörper: weiß (ähnlich RAL 9016)
Montageort: Wand ohne Einbauöffnung, Decke ohne Einbauöffnung
Mit elektronischem Betriebsgerät, schaltbar
Betriebsgerät gemäß Ökodesign-Anforderungen austauschbar.
Mittlere Bemessungslebensdauer L70 (tq 25 °C) = 75.000 h.
Lichtquelle gemäß Ökodesign-Anforderungen austauschbar.
Leuchtenlichtstrom und Lichtfarbe fest eingestellt.
Bemessungslichtstrom 1400 lm,
Bemessungsleistung 13 W,
Leistungsfaktor ? > 0,9,
Farbwiedergabeindex: Ra > 80
Lichtfarbe: neutralweiß
Farbtemperatur: 4000 K
Farborttoleranz (initial MacAdam) = 3 SDCM
Durchmesser der Abdeckwanne Ø 310 mm,
Leuchtenhöhe 100 mm.
Schutzklasse (DIN EN 61140): I
Schutzart (DIN EN 60529): IP40
Schutzart raumseitig: IP40
Prüftemperatur Glühdrahttest gemäß IEC 60695-2-11: 650 °C;
Gewicht: 0.8 kg.
ENEC zertifiziert

liefern und betriebsbereit montieren.

Hersteller/Typ: '...............'
Menge: 10,000 Stk

*Hinweis: EDV Raum*

**00.01.03.9 LED Feuchtraumwannenleuchten Multivariable und moderne Rohrleuchte mit 75 mm Profildurchmesser**
Multivariable und moderne Rohrleuchte mit 75 mm Profildurchmesser.Für die Wand- und Deckenmontage. Standard-Edelstahl-Montageclips (2 Stück, V2A) mit Triangel im Lieferumfang enthalten. Optionales Zubehör ermöglicht weitere Montagekonzepte.Geeignet zur Anwendung in HACCP, IFS und/oder BRC Global Standard Food zertifizierten Unternehmen.
Mit begrenzter Oberflächentemperatur (DIN EN 60598-2-24, D-Kennung).
Mit symmetrisch breit strahlender Lichtstärkeverteilung.Lichtstärkeverteilung: vorwiegend direkt
Leuchtenprofil aus Polycarbonat (PC).
Farbe Leuchtenkörper: grau (ähnlich RAL 7035)
Montageort: Decke ohne Einbauöffnung, Wand ohne Einbauöffnung
Mit elektronischem Betriebsgerät, schaltbar
Betriebsgerät gemäß Ökodesign-Anforderungen austauschbar.
Mittlere Bemessungslebensdauer L80 (tq 25 °C) = 50.000 h.
Lichtquelle gemäß Ökodesign-Anforderungen austauschbar.
Leuchtenlichtstrom und Lichtfarbe fest eingestellt.
Bemessungslichtstrom 3000 lm,Bemessungsleistung 22 W,
maximale Leuchten-Lichtausbeute 136 lm/W.
Leistungsfaktor ? > 0,95,
Farbwiedergabeindex: Ra > 80
Lichtfarbe: neutralweiß
Farbtemperatur: 4000 K
Farborttoleranz (initial MacAdam) = 3 SDCM
Leuchtenlänge 1006 mm, Leuchtenhöhe 75 mm,
Ø Leuchtenkörper 75 mm.
Schutzklasse (DIN EN 61140): I
Schutzart (DIN EN 60529): IP66
Schutzart raumseitig: IP66
Prüftemperatur Glühdrahttest gemäß IEC 60695-2-11: 850 °C; Gewicht: 1.6 kg. ENEC zertifiziert
Leuchte 10 Jahre, Ersatzteile (LED-Modul, Betriebsgerät, optisches System) 15 Jahre nach Rechnungsdatum unter Vorbehalt vertretbarer Änderungen, die dem Fortschritt dienen, verfügbar.

liefern und betriebsbereit montieren.

Hersteller/Typ: '...............'
Menge: 2,000 Stk

*Hinweis: Sporthalle*

**00.01.03.10 Ballwurfsichere, nach DIN VDE 0710-13 geprüfte LED-Anbauleuchte mit CDP-Abdeckscheibe**
Ballwurfsichere, nach DIN VDE 0710-13 geprüfte LED-Anbauleuchte mit CDP-Abdeckscheibe. Geeignet zum Einsatz in Sportstätten nach DIN 18032-3: 2023-12, Kategorie D1.
Anbauleuchte für die Deckenmontage.LED-Module und Betriebsgeräte sind nachhaltig in einer Baugruppe zusammen gefasst. Diese kann getauscht werden, ohne eine Demontage des Leuchtenkörpers und des optischen Systems aus der Deckenkonstruktion vorzunehmen. Die Baugruppe steht als separat zu bestellendes Zubehör zur Verfügung.Mit symmetrisch breit strahlender Lichtstärkeverteilung.Lichtstärkeverteilung: direkt
Material Reflektor: Miro Silver
Leuchtenkörper aus Stahlblech.
Farbe Leuchtenkörper: weiß (ähnlich RAL 9016)
Ballwurfsicher gemäß DIN 18032-3.
Montageort: Decke ohne Einbauöffnung
Mit elektronischem Betriebsgerät, digital dimmbar (DALI)DALI-2-Standard (EN 62386)
Betriebsgerät gemäß Ökodesign-Anforderungen austauschbar.Touch-Dim fähig
Mittlere Bemessungslebensdauer L80 (tq 35 °C) = 100.000 h.,
Mittlere Bemessungslebensdauer L90 (tq 35 °C) = 50.000 h.Lichtquelle gemäß Ökodesign-Anforderungen austauschbar.Leuchtenlichtstrom und Lichtfarbe fest eingestellt.
Bemessungslichtstrom 12000 lm,
Bemessungsleistung 88 W,
maximale Leuchten-Lichtausbeute 136 lm/W.
Leistungsfaktor ? > 0,95,
Farbwiedergabeindex: Ra > 80
Lichtfarbe: neutralweiß
Farbtemperatur: 4000 K
Farborttoleranz (initial MacAdam) = 3 SDCM
Maße (L x B): 1548 mm x 309.5 mm,
Leuchtenhöhe 97 mm.
Schutzklasse (DIN EN 61140): I
Schutzart (DIN EN 60529): IP20
Prüftemperatur Glühdrahttest gemäß IEC 60695-2-11: 650 °C; Gewicht: 11.3 kg.
ENEC zertifiziert
Leuchte 10 Jahre, Ersatzteile (LED-Modul, Betriebsgerät, optisches System) 15 Jahre nach Rechnungsdatum unter Vorbehalt vertretbarer Änderungen, die dem Fortschritt dienen, verfügbar.

liefern und betriebsbereit montieren.

Hersteller/Typ: '...............'
Menge: 10,000 Stk

**00.01.03.11 Dekorative, runde Anbauleuchte mit einem opalen, zylindrischen Diffusor aus PMMA**
Dekorative, runde Anbauleuchte mit einem opalen, zylindrischen Diffusor aus PMMA.Für Wand- oder Deckenmontage.Geeignet zur Anwendung in HACCP, IFS und/oder BRC Global Standard Food zertifizierten Unternehmen.Mit lambertscher Lichtstärkeverteilung.
Lichtstärkeverteilung: direkt
Leuchtenkörper aus Stahlblech.
Farbe Leuchtenkörper: weiß (ähnlich RAL 9016)
Montageort: Decke ohne Einbauöffnung, Wand ohne Einbauöffnung
Mit elektronischem Betriebsgerät, schaltbar
Betriebsgerät gemäß Ökodesign-Anforderungen austauschbar.
Mittlere Bemessungslebensdauer L80 (tq 25 °C) = 100.000 h.,
Mittlere Bemessungslebensdauer L90 (tq 25 °C) = 50.000 h.
Lichtquelle gemäß Ökodesign-Anforderungen austauschbar.
Der Austausch erfolgt werkzeuglos, die Ersatzlichtquelle kann als Ersatzteil bezogen werden.
Leuchtenlichtstrom in 4 Stufen einstellbar (Multilumen).
Bemessungslichtstrom 1400 lm - 4000 lm,
Bemessungsleistung 11 W - 29 W,
maximale Leuchten-Lichtausbeute 145 lm/W.
Leistungsfaktor ? > 0,9,
Farbwiedergabeindex: Ra > 80
Lichtfarbe: neutralweiß
Farbtemperatur: 4000 K
Farborttoleranz (initial MacAdam) = 3 SDCMLeuchtendurchmesser Ø 400 mm,
Leuchtenhöhe 62.5 mm.
Schutzklasse (DIN EN 61140): I
Schutzart (DIN EN 60529): IP40
Prüftemperatur Glühdrahttest gemäß IEC 60695-2-11: 650 °C; Gewicht: 2.1 kg.
Leuchte 10 Jahre, Ersatzteile (LED-Modul, Betriebsgerät, optisches System) 15 Jahre nach Rechnungsdatum unter Vorbehalt vertretbarer Änderungen, die dem Fortschritt dienen, verfügbar.

liefern und betriebsbereit montieren.

Hersteller/Typ: '...............'
Menge: 2,000 Stk

**00.01.03.12 LED Feuchtraumwannenleuchten Multivariable und moderne Rohrleuchte mit 75 mm Profildurchmesse**
Multivariable und moderne Rohrleuchte mit 75 mm Profildurchmesser.Für die Wand- und Deckenmontage. Standard-Edelstahl-Montageclips (2 Stück, V2A) mit Triangel im Lieferumfang enthalten. Optionales Zubehör ermöglicht weitere Montagekonzepte.Geeignet zur Anwendung in HACCP, IFS und/oder BRC Global Standard Food zertifizierten Unternehmen.
Mit begrenzter Oberflächentemperatur (DIN EN 60598-2-24, D-Kennung).
Mit symmetrisch breit strahlender Lichtstärkeverteilung.Lichtstärkeverteilung: vorwiegend direkt
Leuchtenprofil aus Polycarbonat (PC).
Farbe Leuchtenkörper: grau (ähnlich RAL 7035)
Montageort: Decke ohne Einbauöffnung, Wand ohne Einbauöffnung
Mit elektronischem Betriebsgerät, schaltbar
Betriebsgerät gemäß Ökodesign-Anforderungen austauschbar.
Mittlere Bemessungslebensdauer L80 (tq 25 °C) = 50.000 h.
Lichtquelle gemäß Ökodesign-Anforderungen austauschbar.
Leuchtenlichtstrom und Lichtfarbe fest eingestellt.
Bemessungslichtstrom 3000 lm,Bemessungsleistung 22 W,
maximale Leuchten-Lichtausbeute 136 lm/W.
Leistungsfaktor ? > 0,95,
Farbwiedergabeindex: Ra > 80
Lichtfarbe: neutralweiß
Farbtemperatur: 4000 K
Farborttoleranz (initial MacAdam) = 3 SDCM
Leuchtenlänge 1006 mm, Leuchtenhöhe 75 mm,
Ø Leuchtenkörper 75 mm.
Schutzklasse (DIN EN 61140): I
Schutzart (DIN EN 60529): IP66
Schutzart raumseitig: IP66
Prüftemperatur Glühdrahttest gemäß IEC 60695-2-11: 850 °C; Gewicht: 1.6 kg. ENEC zertifiziert
Leuchte 10 Jahre, Ersatzteile (LED-Modul, Betriebsgerät, optisches System) 15 Jahre nach Rechnungsdatum unter Vorbehalt vertretbarer Änderungen, die dem Fortschritt dienen, verfügbar.

liefern und betriebsbereit montieren.

Hersteller/Typ: '...............'
Menge: 4,000 Stk

**00.01.03.13 LED-Rettungsweg-Einbauleuchte, 3h, Ballwurfsicher**
Leuchte zur Rettungswegkennzeichnung. Armatur Kunststoff (Polycarbonat). Gehäuse und Diffusor opal aus schlagzähem Kunststoff (Polycarbonat). 4 Folien zur Rettungswegkennzeichnung beigelegt (nach ISO 7010).  Betriebsgeräte integriert. Einzelbatteriesystem mit automatischem Selbsttest.  Leuchte mit begrenzter Oberflächentemperatur nach DIN EN 60598-2-24 zur Verwendung in einer Umgebung, in der eine Ablagerung von leitfähigem Staub auf der Leuchte erwartet werden kann. Ballwurfsicher nach DIN 18032-3. Geeignet für den Einsatz in der Lebensmittel- und Getränkeindustrie.

Serie: VARIOPLAST I
Bestellnummer: 672126.002
Farbe: weiß
Länge: 320 mm
Breite: 80 mm
Höhe: 186 mm
Gewicht: 1.02 kg
Sicherheitsleuchte: mit eingebauter Einzelbatterie
Überwachung: automatischer Selbsttest
Schaltungsart: NL Dauerschaltung
Erkennungsweite: 24 m
Bemessungsbetriebsdauer: 3 h
Akku: LiFePO4
Lichtquelle: LED
Sockel: ohne Sockel
Farbtemperatur: 4000K
Farbwiedergabeindex: 80
Farbtoleranz (McAdam): 3 SDCM
Lebensdauer Lichtquelle: 50000 h
Bemessungsleistung: 4.3 W
Bemessungsleuchtenlichtstrom: 200 lm
Ausstrahlwinkel Down: 90° / 79° / 0° / 79°
Blendungsbewertungsindex RUG (4H 8H): 19.7
Systemeffizienz: 47 lm/W
Bemessungsleuchtenlichtstrom Not: 70 lm
Bemessungsleistung Not: 0 W
Lichtaustritt: direkt/indirekt
Lichtverteilung: asymmetrisch
Betriebsgerät: Konstantstrom-Versorgung
Spannung: 220 - 240 V / 50 Hz, 60 Hz
Schutzklasse: I
Schutzart: IP 65
Umgebungstemperatur: 5 °C bis +35 °C
Schlagschutz: IK08
Glühdrahtprüfung: 850 °C
Sicherheitszeichen: D-Zeichen, Ballwurfsicher DIN 18032-3
Konformitätszeichen: CE, EAC

liefern und betriebsbereit montieren.

Hersteller/Typ: '...............'
Menge: 2,000 Stk

##### Abschnitt 00.01.04 KG 449 - sonstiges zu KG 440

*Hinweis: Vorbemerkung Brandschutz*
Herstellen von baurechtlich geprüften Wand- und Deckenabschottungen der Feuerwiderstandsklasse S90 / E90 /
F90 nach DIN 4102, Teil 9.
Sämtliche Durchführungen von Kabel- oder Leitungsbündeln bzw. Kabeltrassen durch Brandabschnitte (Wand- und Deckendurchbrüche) sind feuerbeständig (S90 / E90 / F90) und rauchgasdicht zu schließen.
Es sind nur solche Schottmaßnahmen zugelassen, die baurechtlich geprüfte Nachweise besitzen und nicht hygroskopisch sind.

Prüfungen und Genehmigungen
Sämtliche baulichen Brandschutzmaßnahmen sind nach
DIN 4102 in ihrer jeweils neuesten Form durchzuführen. Schottungen für Kabel nach den neuesten Richtlinien der Institute für Bautechnik. Prüfzeugnisse über die Wirksamkeit der Maßnahmen von staatlich anerkannten Prüfinstituten, sowie
Ausführungsskizzen über die beabsichtigten Ausführungen der Ummantelung und Abschottung sind dem Angebot beizufügen.
Ferner sind die baurechtlich geprüften Nachweise der einzelnen Schottmaßnahmen zu erbringen.

Alle Durchbrüche durch Brandwände und Decken sind mit bauaufsichtlich geprüften Schottungen zu schließen und durch Sachverständige abzunehmen. Über die Prüfungen müssen amtliche Protokolle vorgelegt werden.
Die Ausführungen der Brandschutz-Schottungen und -Trassen, sowie Beschichtungen und Spezialanwendungen dürfen ausschließlich durch zugelassene Fachmonteure und Firmen erfolgen.

Folgende aufgeführte Normen und Richtlinien müssen in ihrer jeweils neuesten Ausgabe bei der Angebotsbearbeitung bzw. Ausführung berücksichtigt werden:

a) Landesbauordnung des jeweiligen Bundeslandes (LBO)
b) Allgemeine Ausführungsverordnung des Innenministeriums
zur Landesbauordnung - AVO/LBO -
c) Elektrische Betriebsraumverordnung der Länder (Elt.BauVO)
d) DIN 4102
e) VDE-Bestimmungen 0100
f) VDE-Bestimmungen 0108
g) VDE-Bestimmungen 0800
h) Richtlinien des Verbandes der Sachversicherer (VdS)
i) Richtlinien für den Brandschutz vom Bundesverband der
  deutschen Industrie e.V. - Form 2013-5/73
j) Richtlinien für Brandschutz in Kabel- und Leitungs- und
  Stromschienen-Anlagen - VdS Form 2025

Vor Beginn der Ausführung hat sich der AN die Anerkennung der beabsichtigten Brandschutzmaßnahmen durch die
vorbeugende Brandschutzbehörde sowie das Baurechtsamt
bestätigen zu lassen. Die Bestätigung ist bei der Bauleitung vorzulegen. Ohne diese Bescheinigung darf mit den Ausführungsarbeiten nicht begonnen werden.

Aus Sicherheitsgründen ist das Be- und Verarbeiten von sämtlichen Asbestverbindungen für Brandschutzmaßnahmen auf der Baustelle nicht zugelassen! Es sind nur asbestfreie Materialien einzusetzen.

Alle gültigen Normen, Richtlinien über Herstellung, Vorschriften der Berufsgenossenschaften, Beschaffenheit und Montage (Bearbeitung) der Bauteile sind ebenfalls zu beachten.

Abhängungen etc. dürfen nur bis 6 N/mm² belastet werden, damit die Haltekonstruktion nicht brandgeschützt werden muss.
Beschichtungen sind in der erforderlichen Dicke herzustellen, die Beschichtungsdicken, die der Zulassung zu Grunde liegen, sind im Einzelfall nachzuweisen. Die Anlagen werden erst nach
mängelfreier Abnahme durch Sachverständige an den Auftraggeber übergeben. Die Brandschutzmaßnahmen sind zu dokumentieren, die Schotts sind dauerhaft zu kennzeichnen

Nachstehend aufgeführte Schottungen an Wand- und
Deckendurchführungen mit Feuerschutzmaterial herstellen.
Schottungen müssen zwischen benachbarten Räumen eine ausreichende Schallisolierung gewährleisten.
Für Wand- und Deckendurchführungen sind Schottungen mit bauaufsichtlicher Zulassung erforderlich. Ein Prüfzeugnis allein ist nicht ausreichend.
Es ist eine dauerhafte Kennzeichnung mit Bezeichnungsschild an jeder Schottung anzubringen, deren Lage ist in einem Revisionsplan zu erfassen.

Weitere Anforderungen an Schottungen:
- Nachinstallationen durch verschlossene Durchbrüche von
  Kabel- und Leitungen muss mit geringem Aufwand möglich
  sein
- das Hitzeschutzmittel darf nicht zur Rissbildung neigen
- die Wirksamkeit der Materialien ohne zusätzlichen Deckschutz
  darf durch Alterung nicht nachlassen
- die Form- und Korrosionsbeständigkeit muss gewährleistet
  sein

*Hinweis: Verschliessen von Durchbrüchen*
Beidseitiges, feuerwiderstandsfähiges Verschließen von Durchbrüchen in Brandabschnittwänden oder -decken,
Klasse S 90 / E 90 / F 90 nach DIN 4102.

Der Einheitspreis beinhaltet außer dem Einbringen der
Schottmasse, auch das einwandfreie Glätten der Oberfläche, die Behandlung der Randzone sowie der durchgeführten Trasse sowie Kennzeichnung des Schotts mit Prüfplakette.

Wand- oder Deckenstärke bis 35 cm.

**00.01.04.1 Brandschutzabschottung Leitungsanlagen Mörtelschott S90 Gebäude Wand D 350mm 0,01-0,02m2 A**
Brandschutzabschottung an Kabel-/Leitungsanlagen als Mörtelschott, mit allgemeinem bauaufsichtlichen Prüfzeugnis/allgemeiner bauaufsichtlicher Zulassung, Feuerwiderstandsklasse S 90 DIN 4102-9, im Gebäude, Wand oder Decke aus Stahlbeton, Dicke bis 350 mm, Querschnitt über 0,01 bis 0,02 m2, Baustoffklasse DIN 4102-1 A (nichtbrennbar), Schmelzpunkt größer gleich 1000 Grad C.
Menge: 5,000 St

*Hinweis: Vorbemerkungen Bauleistungen*
Vorbemerkungen Bauleistungen
Bohrungen, Aussparungen und Abbrucharbeiten in Beton sind
als nasse Arbeiten auszuführen. Schlitze, Aussparungen und
Abrucharbeiten in Mauerwerk sind als trockene Arbeiten auszuführen.
Geeignete Massnahmen gegen Staub- oder Wasserausbreitung im Arbeitsbereich sind zu treffen und in die Einheitspreise
einzukalkulieren. Der bei der Durchführung der Arbeiten
anfallende Bauschutt ist vom Auftragnehmer auf seine Kosten
zu beseitigen und zu entsorgen.
Container- und Abfuhrkosten sind in die Einheitspreise
einzukalkulieren.
Die Arbeitsstelle ist nach Durchführung der Arbeiten besenrein
zu verlassen.
Einzukalkulieren sind das Anzeichnen der Öffnungen und
Prüfung der Kernbohrungen im Hinblick auf die statischen
Belange.
Alle einschlägigen Vorschriften, insbesondere UV-Vorschriften,
sind zu beachten.

**00.01.04.2 Schlitz Mauerwerk 2x2cm**
Schlitz Mauerwerk 2x2cm
Schlitz, in Wand, Mauerwerk, Maße: Breite 2 cm, Tiefe 2 cm,
Geräteeinsatz ist möglich, Ausführung innerhalb des Bauwerks,
Ausführung in allen Geschossen, aufgenommene Stoffe
sammeln und entsorg
Menge: 50,000 m

**00.01.04.3 Bohrung bis 50 mm, in Stahlbetonwand/-decke bis 25 cm Dicke**
Bohrung bis 50 mm, in Stahlbetonwand/-decke bis 25 cm Dicke
Bohrung in Wand/Decke aus Stahlbeton, waagerecht/senkrecht,
nachträglich hergestellt in fertiger Wand/Decke, Durchmesser
der Bohrung größer 30 mm bis 50 mm, Dicke der Wand/Decke
bis 25 cm.
Menge: 50,000 Stk

**00.01.04.4 Erstellung W+M-Planung**
Erstellung W+M-Planung
Auf Basis der Vertragsgrundlagen hat der Auftragnehmer die
Werkstatt- und Montageplanung und alle hierzu erforderlichen
weiteren Planungen, Berechnungen, Schemata und sonstige
Unterlagen zu erstellen, insbesondere die Werkstattzeichnungen.
Diese Pläne hat der Auftragnehmer rechtzeitig vor Ausführung,
 mindestens jedoch 21 Kalendertage vor der Ausführung dem
 Auftraggeber vorzulegen.
Der Auftraggeber wird die vorgelegten Pläne innerhalb von 14
Kalendertagen prüfen und, wenn sie den Vorgaben dieses
Bauvertrages entsprechen, freigeben.
Es ist eine komplette Werk- und Montageplanung inkl.
Übergabe an den AG zur Prüfung und Freigabe zu liefern.
Die Verwaltung aller Pläne erfolgt auf einem gemeinsamen,
internetbasierenden Planungsportal, bzw. wird durch den AG
bereitgestellt.
Soweit nichts anderes geregelt ist, gelten folgende Vorgaben:
Der NU ist verpflichtet, seine Pläne im Format PDF und DWG
selbständig auf den Planserver hochzuladen. Für aktuelle Pläne als Grundlage für seine Werkstatt- und Montageplanung besteht eine Holschuld des AN, d.h., er muss diese Pläne selbständig
vom Planserver downloaden, bzw. anfordern. Die Information
über neue bzw. fortgeschriebene Pläne auf dem Planserver
erhält der AN per E-Mail. Weiterhin ist der AN verpflichtet, seine
Pläne mit dem Plankopf und dem Planschlüssel nach Vorgabe
des Bauherren zu versehen.
Planfreigaben durch den AG stellen keine Anordnung oder
Forderung im Sinne § 2 Nr. 5 und 6 VOB/ B dar und befreien
den mangelhaft planenden Auftragnehmer nicht von
Mängelansprüchen, sofern der Auftraggeber sich nicht über
Bedenken hinwegsetzt.
Menge: 1,000 Psch

**00.01.04.5 Revisionspläne und Dokumentationserstellung**
Revisionspläne und Dokumentationserstellung
Mit der Schlussrechnung sind vollständige und mit allen
Änderungen versehene, pausfähige Bestandspläne, einschl. 1
Satz Lichtpausen und als Datei im DWG und DXF-Format als
Installationspläne in deutsch abzugeben.
Als Bestandsunterlagen sind Ausführungs- und
Montagezeichnungen zu liefern, in denen alle im Rahmen der
Ausführung vorkommenden Änderungen berichtigt wurden.

In den Grundrissplänen enthalten sind die Vorgaben für die
Installation des Datennetzes. Nach erfolgter
Datennetzinstallation sind die Pläne wenn erforderlich zu
revidieren. Weiterhin sind alle Schemata und Zeichnungen
für das Datennetz anzufertigen und auf Bestandspläne zu
übertragen. Danach erhält der AG die geänderte und neu
angefertigte Dokumentation Bestandspläne sowie 1-fach als
Ausfertigung vom AN zurück.

Inhalt der Dokumentation
- Kabellisten (erstellt in Excel) auf CD/USB-Stick gespeichert
und ausgedruckt
- Messprotokolle auf CD/USB-Stick gespeichert und
ausgedruckt
- weitere systemspezifische Dokumentationsunterlagen
(Datenblätter, Manuals etc.) im Format DWG/DXF
- Übersichtsschemata lokales Datennetz
- Übersichtsschemata Potentialausgleich
- Verteileraufbauzeichnungen
- Zeichnungen Verteilerstandorte
n etc.) - Installationsinfrastruktur Kabel und Steigtrasse
Kabelverlegung und Anschlussdosen in Grundrissplänen
1:100
- Stücklisten
gen etc.) -

 Die Dokumentation muss bei der Abnahme dem AG
vollständig vorliegen
Menge: 1,000 Psch

**00.01.04.6 Abnahme und Übergabe**
Abnahme und Übergabe
Abnahme und Übergabe der kompletten Niederspannungs-
Installation, Einweisung des Betriebspersonals, Erstellung und
Lieferung von Revisionsunterlagen:

1.  Bestandspläne mit vollständiger Darstellung der Anlagen
 im Grundriss und falls erforderlich im Schnitt, mit den
 aufgeführten Verteiler-, Regel- und Verdrahtungsschemen
 2.  Beschreibung der Anlagen mit Prospekten und
 technischen Unterlagen von allen Aggregaten
 (Firmenlisten mit Bestelldaten)
3. Betriebsvorschriften und Bedienungsanweisungen,
 ergänzt durch Übersichtspläne (Symbolschaltplan),
 die mit Kurzbetriebsanweisungen versehen zum
 Aushang in den Betriebsräumen geeignet sind
4. Wartungspläne für die gelieferten Geräte und
 Einrichtungen, Zusammenstellung der zugrundeliegenden
 technischen Daten der Anlagenauslegung mit den
 entsprechenden Berichtigungen, falls sich diese bei der
 Ausführung gegenüber der Planung geändert haben
5. Mess- und Prüfprotokolle nach folgender Auflistung:
  5.1 Errichterbescheinigung nach VDE und UVV
  5.2 Isolationsmessung nach VDE für alle Stromkreise
  5.3 Prüfung der Nullungsbedingungen nach VDE für
  alle Stromkreise dieser Schutzmassnahme
  5.4 Prüfung der Fehlerstromschutzschaltung und
  Ermittlung des tatsächlichen Fehlerauslösestroms
  5.5 Prüfung der Wirksamkeit des Potentialausgleichs nach
  VDE an allen einbezogenen Betriesmitteln und
  Bauteilen.
Menge: 1,000 Psch

**00.01.04.7 Einweisung**
Einweisung
Einmalige Einweisung des Bauherren in die kompletten
Anlagen, inkl. aller Geräte und Komponenten (anhand
vollständiger Revisionsunterlagen), inkl. Erstellung eines
Einweisungsprotokolls.
Menge: 1,000 Psch

**00.01.04.8 Sachverständigen-Abnahmen**
Sachverständigen-Abnahmen
Die Sachverständigen-Abnahmen haben mit Überprüfung der
Anforderungen nach allen relevanten DIN-Normen für alle
elektrischen Anlagenteile einschließlich aller Prüfungen,
Nebenleistungen oder anderweitiger Genehmigungen zu
erfolgen.

Der Sachverständige ist durch den Auftragnehmer zu
stellen.

Vor Ausführung ist mit dem zuständigen Sachverständigen, der
Feuerwehr, dem Brandschutzgutachter sowie der ausführenden Firma eine Vorbegehung durchzuführen. Weiterhin sind
mindestens zwei Baustellenbegehungen (gleichmäßig verteilt
über die gesamte Bauphase zur Kontrolle der ggf. zu einem
späteren Zeitpunkt nicht mehr ersichtlichen Installationen),
einschließlich aller Vorabsprachen, Beratungsgespräche,
Abstimmungen mit der Baubehörde / der örtlichen
Brandschutzbehörde / Feuerwehr durchzuführen.

Nach der Inbetriebnahme hat eine Abnahmeprüfung durch
einen Sachverständigen zu erfolgen. Hierbei sind die
Prüfverordnungen nach Landesbaurecht zu berücksichtigen.

Der Errichter hat zur Inbetriebnahme und Abnahmeprüfung eine Errichter-Erklärung, ein Errichter-Protokoll und die ggf.
erforderlichen Kontrollbücher zur Verfügung zu stellen.
Im Rahmen der Abnahmeprüfung muss die Anlage auf
Wirksamkeit und Betriebssicherheit (zuverlässiger sicherer
Betrieb, Energieversorgung über den erforderlichen Zeitraum)
geprüft werden. Dabei ist die Einhaltung aller Vorgaben und
Regeln zu überprüfen. Es ist ein mangelfreies
Abnahmeprotokoll vorzulegen. Nach der Ab- und
Inbetriebnahme sind die sicherheitsrelevanten Anlage
fachgerecht fertig zu stellen und in Betriebsbereitschaft zu
versetzten.
Sachverständigen-Abnahmen bis zur bestätigten Mängelfreiheit
durch den Sachverständigen, einschließlich Anfertigen und
Bereitstellen sämtlicher Unterlagen für die SV-Abnahmen sowie
die Übergabe eines mängelfreien Sachverständigengutachtens.
Nachabnahmen aufgrund Verschulden des Auftragnehmers
(bspw. durch fehlerhafte, unfertige Anlagen(-teile) gehen zu
Lasten Auftragnehmer
Abnahmen folgender Anlagen:
 - Sicherheitsbeleuchtung
 - BMA
 - allgemeine Elektroanlage

Die Sachverständigen-Abnahmen dürfen grundsätzlich nur
durch ein öffentlich bestelltes und vereidigtes
Sachverständigenbüro durchgeführt werden.
Nachfolgendes ist zwingend zu berücksichtigen und
einzukalkulieren:
Es ist direkt zu Baubeginn ein Abstimmungsgespräch mit
dem abnehmenden Sachverständigen zu organisieren und
durchzuführen. Im Zuge dieses Termins ist die Ausführungs-
bzw. Montageplanung durch den AN vorzustellen und sämtliche
für die Sachverständigenabnahme relevanten Anlagen bzw.
Anlagenteile sind bzgl. der geplanten Ausführung abzustimmen.
Menge: 1,000 Psch

*Hinweis: Stundenlohnarbeiten*
Stundenlohnarbeiten
Die Ausführung von Stundenlohnarbeiten sind im Vorfeld mit der Bauleitung abzustimmen und muss vom Auftragnehmer vor
Beginn der Arbeiten dem Auftraggeber schriftlich angezeigt und
von letzterem genehmigt werden.
Nur genehmigte Stundenlohnarbeiten können anerkannt
werden. Die Stundenlohnzettel müssen täglich, spätestens zu
jedem Wochenende, vorgelegt werden. Später eingereichte
Stundenlohnzettel können nicht mehr anerkannt werden. Die
Stundensätze sollen alle Nebenkosten, evtl. Reisekosten,
Auslösungen, Überstundenzuschläge usw. beinhalten.

Stundenloharbeiten werden generell nicht für Montagearbeiten,
Insatllationsarbeiten, Programmierarbeiten etc. der im
Leistungsverzeichnis erfassten Positionen gewährt.

**00.01.04.9 Obermonteur-in sämtliche Kosten/Zuschläge**
Obermonteur-in sämtliche Kosten/Zuschläge
Stundenlohnarbeiten durch Obermonteur/-in
der Verrechnungssatz für die jeweilige Arbeitskraft umfasst
sämtliche Aufwendungen wie Lohn- und Gehaltskosten, Lohn-
und Gehaltsnebenkosten, Zuschläge, lohngebundene und
 lohnabhängige Kosten, sonstige Sozialkosten, Gemeinkosten,
Wagnis und Gewinn.
Menge: 20,000 h

**00.01.04.10 Monteur-in sämtliche Kosten/Zuschläge**
Monteur-in sämtliche Kosten/Zuschläge
Stundenlohnarbeiten durch Monteur/-in
der Verrechnungssatz für die jeweilige Arbeitskraft umfasst
sämtliche Aufwendungen wie Lohn- und Gehaltskosten, Lohn-
und Gehaltsnebenkosten, Zuschläge, lohngebundene und
lohnabhängige Kosten, sonstige Sozialkosten, Gemeinkosten,
Wagnis und Gewinn.
Menge: 40,000 h

**00.01.04.11 Helfer-in sämtliche Kosten/Zuschläge**
Helfer-in sämtliche Kosten/Zuschläge
Stundenlohnarbeiten durch Helfer/-in
der Verrechnungssatz für die jeweilige Arbeitskraft umfasst
sämtliche Aufwendungen wie Lohn- und Gehaltskosten, Lohn- und Gehaltsnebenkosten, Zuschläge, lohngebundene und
lohnabhängige Kosten, sonstige Sozialkosten, Gemeikosten,
Wagnis und Gewinn.
Menge: 40,000 h

*Hinweis: Demontage*

**00.01.04.12 Kabel außer Betrieb Niederspannungskabel bis 5x2,5mm²**
Kabel außer Betrieb Niederspannungskabel bis 5x2,5mm²
Kabel / Leitung außer Betrieb, Arbeitshöhe bis 4,0 m,
Niederspannungskabel/-leitung, in Schutzrohren, auf
Kabelbahnen, in Zwischenwänden, in Kabelkanälen verlegt,
bis 5x2,5mm² ausbauen und entsorgen,
Abfall ist nicht gefährlich, nicht schadstoffbelastet, arbeitstägiger Abtransport von demontierten Materialien
Menge: 250,000 m

*Hinweis: Baustelleneinrichtung*

**00.01.04.13 Baustelleneinrichtung wie aus den Vorbemerkungen ersichtlich**
Baustelleneinrichtung pauschal
Baustelleneinrichtung wie aus den Vorbemerkungen ersichtlich
als Pauschale inkl. sämtlicher für den Unterhalt notwendiger
Auslagen.
Menge: 1,000 Psch

#### Bereich 00.02 KG 450 - Kommunikations-, sicherheits- und informationstechnische Anlagen

##### Abschnitt 00.02.01 KG 451 - Telekommunikationsanlagen

##### Abschnitt 00.02.02 KG 452 - Such- und Signalanlagen

**00.02.02.1 Elektro-Schalenglocke als Pausensignal**
Elektro-Schalenglocke als Pausensignal

Leistungsbeschreibung:
Lieferung und betriebsfertige Montage einer elektromechanischen Schalenglocke, speziell konzipiert für den Einsatz als Pausensignal oder Alarmierung in Innenräumen (Flure, Werkstätten).

Bauart: Robuste Ausführung mit stabiler Metall-Glockenschale.

Schalendurchmesser: ca. 150 mm (Standardgröße für hohe Reichweite).
Lautstärke: Schalldruckpegel mind. 100 dB (A) in 1 m Entfernung.
Klangfarbe: Heller, weithin hörbarer Metallklang.
Nennspannung: 230 V AC (optional 24 V AC/DC, je nach Steuerung).
Einschaltdauer (ED): Kurzzeitbetrieb (S2) für Pausensignale optimiert.
Schutzart: Mindestens IP 43 (sprühwassergeschützt).

Gehäuse: Schlagfestes Kunststoff- oder Metalldruckgussgehäuse, Farbe: Lichtgrau oder Rot.

Montage: Aufputz-Wandmontage inkl. Befestigungsmaterial und fachgerechtem Anschluss an die vorhandene Signalleitung.

liefern und betriebsbereit montieren.

Hersteller/Typ: '...............'
Menge: 1,000 Stk

**00.02.02.2 Installationskabel symmetrisch J-H(St)H 2x2x0,6 Bd**
Installationskabel symmetrisch J-H(St)H 2x2x0,6 Bd
Installationskabel, symmetrisch, DIN VDE 0815 (VDE0815),
J-H(St)H, 2 x 2 x 0,6 Bd
Menge: 50,000 m

##### Abschnitt 00.02.03 KG 456 - Gefahrenmelde- und Alarmanlagen

*Hinweis: Kabel und Leitungen*
Kabel nach DIN VDE 0250 in Teillängen in vorhandenen Kabelrinnen verlegen oder in Leitungsführungskanäle bzw. Leerrohre einziehen.

Leitungen nach DIN VDE 0185 in Teillängen in vorhandenen Kabelrinnen verlegen oder in Leitungsführungskanäle bzw. Leerrohre einziehen.

**00.02.03.1 Brandmeldekabel**
Brandmeldekabel/Installationskabel nach DIN VDE 0815, halogenfrei, mit verbessertem Verhalten im Brandfall, 2 x 2 x 0,8 mm.
Menge: 200,000 m

**00.02.03.2 Wiedermontage Rauchmelder**
Wiedermontage der demontierten und eingelagerten Rauchmelder

liefern und betriebsbereit montieren.
Menge: 10,000 Stk

**00.02.03.3 Rauchmelder mit Sockel**
Rauchmelder mit Sockel

Pos. 1: Optischer Rauchmelder (Streulichtprinzip)
Liefern und betriebsfertiges Montieren eines optischen Rauchmelders nach DIN EN 54-7 zum Einsatz in [Brandmeldeanlagen / Feststellanlagen].

Technische Merkmale:

Funktionsprinzip: Tyndall-Effekt (Streulichtverfahren) zur frühzeitigen Erkennung von Schwelbränden und offenen Bränden mit Rauchentwicklung.

Intelligente Auswertung: Mikroprozessorgesteuerte Signalverarbeitung zur Vermeidung von Täuschungsalarmen (z.B. durch Staub oder Insekten).

Verschmutzungskompensation: Automatische Nachführung der Alarmschwelle bei schleichender Verschmutzung der Messkammer zur Sicherstellung einer konstanten Empfindlichkeit.

Statusanzeige: Integrierte, rundum sichtbare LED-Anzeige (360°) zur Signalisierung von Betrieb, Alarm und Störung.

Bauform: Flaches, formschönes Gehäuse aus schlagfestem, halogenfreiem Kunststoff (Farbe: Weiß, ähnlich RAL 9010).

Pos. 2: Montagesockel (Standard)
Liefern und fachgerechtes Montieren eines passenden Montagesockels zur Aufnahme des Rauchmelders.

Inkl. Kabeleinführung und Klemmen für die [Grenzwerttechnik / Adressierbare Ringbus-Technik].

Inkl. integrierter Kurzschlussisolator (falls für Ringbus-System erforderlich).

Montage direkt an der Decke oder auf einer Unterputzdose.

Hersteller/Typ: '...............'
Menge: 1,000 Stk

**00.02.03.4 Feuerwehrlaufkarte**
Feuerwehrlaufkarte für Meldergruppe, Ausführung konform zu
den gültigen Technischen Anschaltbedingungen für
Brandmeldeanlagen der Feuerwehren Rhein-Neckar.
Der AN hat vor Erstellung der Laufkarten eigenständig einen
aktuellen Plansatz vom Architekten einzufordern und diesen bei
der Erstellung der Laufkarten zu berücksichtigen.
Menge: 44,000 Stk

*Hinweis: Montage + Programmierung*

**00.02.03.5 Konfiguration**
Programmierung der Brandmeldezentrale
Menge: 1,000 Psch

**00.02.03.6 Feststellanlage (FSA) für Feuerschutzabschlüsse:**
Feststellanlage (FSA) für Feuerschutzabschlüsse: Komplett-System Feststellanlage (DIBt-geprüft)
Liefern und fachgerecht montieren einer Feststellanlage nach DIN EN 14637 für eine 1-flügelige Brandschutztür. Das System muss als Funktionseinheit bauaufsichtlich zugelassen sein (DIBt).
Technische Merkmale:
Zentrale Steuereinheit: Inkl. Netzgerät (230 V AC} / 24 V DC) zur Versorgung der Feststellvorrichtungen und Rauchschalter.
Rauchschalter: Mind. 2 Stück optische Rauchschalter (Sturz- und Deckenmontage je nach baulicher Situation), bauartgeprüft nach EN 54-7.
Feststellvorrichtung: Elektro-Haftmagnet mit Ankerplatte ODER integrierte elektromechanische Feststellung in der Gleitschiene des Türschließers.
Handauslösetaster: Unterputz/Aufputz-Montage, Farbe Rot, mit Aufschrift "Tür schließen". Montage in unmittelbarer Nähe der Tür, nicht durch die geöffnete Tür verdeckt.

liefern und betriebsbereit montieren.

Hersteller/Typ: '...............'
Menge: 2,000 Stk

##### Abschnitt 00.02.04 KG 457 - Datenübertragungsnetze

*Hinweis: Die komplette EDV-Verkabelung, mit Ausnahme des Horts,*
Die komplette EDV-Verkabelung, mit Ausnahme des Horts,
wird infolge des Netzwerkausbaus vorgenommen.

**00.02.04.1 Datenkabel Horizontal-/Steigbereich Kat.7A geschirmt 4x2xAWG23 halogenfrei**
Datenkabel Horizontal-/Steigbereich Kat.7A geschirmt 4x2xAWG23 halogenfrei

Datenkabel für den Horizontal- und Steigbereich DIN EN 50288-9-1 (VDE 0819-9-1), Kategorie 7 Index A tiefgestellt DIN EN 50173-1 (VDE 0800-173-1), geschirmt, Trennklasse d DIN EN 50174-2 (VDE 0800-174-2), für PoE, Typ 4, Leitungswiderstand 0,065 Ohm/m und Kabeldurchmesser 0,007 m DIN EN 50174-2 (VDE 0800-174-2), Link-Klasse F, DIN EN 50173-1 (VDE 0800-173-1), 4 x 2 x AWG 23, halogenfrei
Menge: 150,000 m

**00.02.04.2 Datenkabel Horizontal-Steigbereich Kat.7A geschirmt Anschluss 4x2xAWG23 halogenfrei**
Datenkabel Horizontal-Steigbereich Kat.7A geschirmt Anschluss 4x2xAWG23 halogenfrei

Datenkabel für den Horizontal- und Steigbereich DIN EN
50288-9-1 (VDE 0819-9-1), Kategorie 7 Index A tiefgestellt DIN
EN 50173-1 (VDE 0800-173-1), geschirmt, Trennklasse d DIN
EN 50174-2 (VDE 0800-174-2), für PoE, Typ 4,
0,007 Leitungswiderstand 0,075 Ohm/m und Kabeldurchmesser
m DIN EN 50174-2 (VDE 0800-174-2), Link-Klasse F, DIN EN
50173-1 (VDE 0800-173-1), nur anschließen, 4 x 2 xAWG 23.
Menge: 6,000 Stk

**00.02.04.3 Datenkabel Horizontal-Steigbereich Kat.7A geschirmt Kennzeichnung 4x2xAWG**
Datenkabel Horizontal-Steigbereich Kat.7A geschirmt Kennzeichnung 4x2xAWG23
Datenkabel für den Horizontal- und Steigbereich DIN EN
50288-9-1 (VDE 0819-9-1), Kategorie 7 Index A tiefgestellt DIN
EN 50173-1 (VDE 0800-173-1), geschirmt, Trennklasse d DIN
EN 50174-2 (VDE 0800-174-2), für PoE, Typ 4,
Leitungswiderstand 0,075 Ohm/m und Kabeldurchmesser 0,007
m DIN EN 50174-2 (VDE 0800-174-2), Link-Klasse F, DIN EN
, 4 x 2 x 50173-1 (VDE 0800-173-1), nur kennzeichnen je Ende
AWG 23.
Menge: 6,000 Stk

##### Abschnitt 00.02.05 KG 459 - sonstiges zur KG 450

### Titel 01 WLAN- und Netzwerkausbau

*Hinweis: ALLGEMEINE BAUBESCHREIBUNG*
Allgemeine Baubeschreibung

In den folgenden Verdingungsunterlagen sind die
 Elektroinstallationsarbeiten

für das Bauvorhaben

Grundschule mit Sporthalle Neckargemünd

Adresse:  Banngartenstraße 16
  69151 Neckargemünd

beschrieben.

Leistungsumfang des AN
Die Ausschreibung umfasst die Gewerke der Technischen Gebäudeausrüstung:
- KG 440 Starkstromanlagen
- KG 450 Schwachstromanlagen

Ausgangssituation:

Bei der oben benannten Schule steht eine umfassende Dachsanierung an
infolgedessen unter anderem die oberste Geschossdecke jeweils erneuert wird.
Im Zuge der allgemeinen Baustellentätigkeit ist geplant die EDV-Infrastruktur
mit LWL auszustatten und ein effizientes drahtloses Datennetz bereitzustellen.
Ziel ist es zudem, einen geeigneten Standard der Elektroinstallation und
Netzwerkinfrastruktur zu implementieren, um auch zukünftige schulische IT-Dienste,
die diese erfordern, abdecken zu können.

Die vorhandene Unterverteilung im 1. Obergeschoss wird um die benötigten Stromkreise für den Altbau erweitert. Es ist vorgesehen die Steckdosenstromkreise mittels Fehlerstromleitungsschutzschalter abzusichern.

Die Baumaßnahmen für die LWL-Verkabelung werden innerhalb der Räume der Grundschule durchgeführt, die Räumlichkeiten der Kindertagesstätte sind davon ausgenommen.

*Hinweis: KALKULATIONSHINWEIS*
Bei sämtlichen Arbeiten ist mit Behinderungen durch
vorhandene bauliche und technische Anlagen, sowie durch
vorhandene Einrichtungen zu rechnen.
Die Leistungen der Positionen beinhalten liefern und montieren,
soweit nicht anders beschrieben.

Kran, Hebezeuge, Arbeitsbühnen, Gerüste
(bis 4,00 m Arbeitshöhe), sonstige Geräte und Maschinen
deren Aufbau, Abbau und Vorhaltung bis zur Fertigstellung der
Leistung des Auftragnehmers erforderlich sind, sind nach VOB
keine besonderen Leistungen und werden, soweit nicht im
LV eigene Ansätze dafür enthalten sind, nicht gesondert
vergütet. Kosten hierfür sind in den Einheitspreisen enthalten.

Gerüste über 4,00 m Arbeitshöhe gelten als besondere
Leistung und sind separat in dafür vorgesehener Position
anzubieten.

In die Einheitspreise ist die Fracht und Anfuhr sämtlicher
Materialien frei Verwendungsstelle, Transport und Lagerung
innerhalb des Baugeländes, Vorhalten und Rücktransport von
Baustelleneinrichtung, Werkzeugen, Montagebehelfen und
Gerüsten, Abtransport von Restmaterial einzukalkulieren.

Der AN ist verpflichtet, sich vor Abgabe des Angebotes mit der
Baustelle und allen Ausführungsunterlagen vertraut zu machen.
Unklarheiten sind vor Angebotsabgabe mit dem
ausschreibenden Architekten, bzw. Ingenieurbüro zu klären.
Nach Ablauf der Angebotsfrist sind Einsprüche des AN
unwirksam.

Sämtliche behördlichen Anträge, Kosten und
Mehraufwendungen sind in die Einheitspreise mit
einzukalkulieren und werden nicht gesondert vergütet.

Die Kenntnis der Baustelle, bzw. der örtlichen
Begebenheiten ist erforderlich.

Abgesehen von den Räumlichkeiten im zweiten Obergeschosses
des Altbaus findet im sonstigen Gebäude weiterhin der
Schulbetrieb statt.

*Hinweis: ALLGEMEINE VORBEMERKUNGEN*
Allgemeine Vorbemerkungen

1. Für die Ausführung gelten die Bestimmungen dieses Leistungsverzeichnisses,
die Allgemeinen (Technischen) Vertragsbedingungen der VOB / B, und C,
die einschlägigen Normen soweit sie die Leistungen betreffen, bauaufsichtlich
eingeführte Richtlinien, behördliche Vorschriften, Verbandsrichtlinien und Verarbeitungsrichtlinien
der Bauteil bzw. Werkstoffhersteller in der jeweils gültigen Fassung.
Die Gütefestlegungen der Leistungsbeschreibung darf nicht unterschritten werden.
Alle Leistungen haben den anerkannten Regeln der Technik zu entsprechen.
Die Erfüllung der Gesamtforderung sowie die Erfüllung der DIN-Vorschriften,
Güteeigenschaften für das verwendete Material und die Verarbeitung ist bei allen
wesentlichen Bauteilen durch technische Unterlagen, Datenblätter, prüfungsfähige
Berechnungen und amtliche Prüfungszeugnisse auf Anforderung nachzuweisen.

2. Die zum Objekt gehörenden bauphysikalischen und statischen Nachweise sind zu
beachten.

 3. Die EP verstehen sich für die Lieferung, Verarbeitung und Montage inkl. aller
notwendigen Materialien und Befestigungsmittel, einschließlich der Kosten für Löhne
und Gerät.

4. Die Angebotssumme beinhaltet alle erforderlichen Lieferungen, Leistungen und
Nebenleistungen frei Baustelle bzw. Verwendungsstelle sowie alle tariflichen oder
außertariflichen Vergütungen zur Einhaltung des Fertigstellungstermins, Vornahme
aller von der Berufssicherheitsbehörde und Berufsgenossenschaft vorgeschriebenen
Sicherheitsvorkehrungen und Genehmigungen.

5. Eine Vergütung für Schlechtwettertage und Wartezeiten erfolgt nicht.

6. Enthalten die Ausschreibungsunterlagen nach Auffassung des Bieters Unklarheiten oder
Widersprüche, welche die Angebotsbearbeitung und die Preisermittlung beeinflussen, so
hat der Bieter den Bauherrn vor Angebotsabgabeschriftlich darauf hinzuweisen. Hinweise,
die dieser Form nicht entsprechen oder nach Angebotsabgabe abgegeben werden, sind
ohne Bedeutung.

7. Die angebotenen Preise sind Festpreise für die Dauer der Bauzeit.

8. Alle Maße sind am Bau zu prüfen.

9. Handmuster von Materialproben mit Farbgebung etc. sind vorzulegen und werden nicht
gesondert vergütet.

10. Für die angebotenen Leistungen übernimmt der AN die Verpflichtung der
Vollständigkeit, d. h. Leistungen und Nebenleistungen, die sich bei den Pos.
zwangsläufig ergeben, sind einzukalkulieren, auch wenn sie im LV nicht
ausdrücklich erwähnt sind.

11. Die Kenntnis der Baustelle wird vorausgesetzt und im Auftragsfall
Vertragsbestandteil.

12. Die Inanspruchnahme fremder Grundstücksflächen sowie öffentlicher
Verkehrsflächen durch den AN sind durch diesen eigenverantwortlich zu regeln.
Sämtliche daraus entstehenden Kosten gehen zu Lasten des AN.

13. Beschädigungen / Müll / Bauschutt / Anfallende Abfälle
Beschädigungen an Bauteilen, Außenanlagen, etc. sind zu vermeiden.

Die Säuberung der Baustelle hat ständig, jedoch mindestens arbeitstäglich,
zu erfolgen. Verunreinigungen öffentlichen und privaten Eigentums sind sofort
durch den Verursacher zu beseitigen.
Kosten für Instandsetzungen oder Säuberungen gehen zu Lasten des AN.
Für evtl. durch Beschädigungen oder Verunreinigungen eintretende Unfälle
ist der AN voll haftbar.

Verpackungen und Umverpackungen sind durch die Lieferanten zurückzunehmen,
die Organisation der Rücknahme erfolgt durch den Auftragnehmer.

An der Baustelle gelagerte Verpackungsmaterialien werden sofort und ohne weitere Aufforderung
zu Lasten des belieferten Auftragnehmers beseitigt.
Außerhalb der dafür vorgesehenen Flächen gelagerte Materialien und/oder
Verunreinigungen werden ohne weitere Fristsetzung umgehend zu Lasten des
Verursachers beseitigt (Gefahr in Verzug - Unfallverhütung)

WICHTIGER HINWEIS:
Demontierte Bauteile und -stoffe werden ausdrücklich Eigentum des
Auftragnehmers, sind durch diesen abzufahren und zu entsorgen.
Entsorgungsnachweise sind dem Auftraggeber vorzulegen.
Der Entsorgungsnachweis stellt einen wesentlichen Bestandteil für
die Vergütung der Leistung des Auftragnehmers dar.

*Hinweis: ZUSÄTZLICHE TECHNISCHE VERTRAGSBEDINUNGEN*
Zusätzliche Technische Vertragsbedingungen
(ZTV)

 Die hier gestellten Anforderungen gelten ergänzend zu den
Anforderungen gemäß den vorgenannten
Allgemeinen Auftragsbedingungen sowie den sonstigen
Vorbemerkungen, ZTVs, Leistungsbeschreibungen, etc.

Bei eventuellen Widersprüchen gilt die am
weitestreichende, umfassendste Anforderung.

Sämtliche Kosten, die sich aus diesen Anforderungen
ergeben, sind als Nebenleistung in die Einheitspreise
einzukalkulieren.

Sämtliche Angaben aus Planlegenden in den zur
Kalkulation übergebenen Ausführungs- und DetailPlänen
sind ebenfalls als Nebenleistung in die Einheitspreise einzukalkulieren.

Bei der Ausführung sind die folgenden zusätzlichen
technischen Vertragsbedingungen zu beachten.
Sich hieraus ergebende Leistungen sind im Angebotspreis
zu berücksichtigen.

Allgemein technische Hinweise

 In den EP‘s ist zu berücksichtigen:

1. Es gelten die allgemein anerkannten Regeln der Technik als
geschuldet.
Alle Positionen verstehen sich, so nicht anders beschrieben, als
liefern, transportieren, montieren und in Betrieb nehmen.

 2. Der AG behält sich vor, Positionen des LV, die noch nicht in
Auftrag gegeben wurden (Preisanfrage- und
Alternativpositionen), im Zuge des Baufortschritts zu den
angebotenen Einheitspreisen nachträglich an den AN zu
vergeben.

3. Alle behördlichen Anmeldungen im Rahmen der Ausführung
sind mit den Einheitspreisen abgegolten, ausschließlich der
behördlichen Gebühren.

4. Der AN erhält bei der Projektübergabe eine
Ausführungsplanung. Auf deren Basis erstellt er seine
Montageplanung. Der AN ergänzt erforderlichen Falls die
vorliegende Ausführungsplanung für die Montageplanung. Der
AN übergibt die Montageplanung dem AG und stimmt diese mit
ihm und allen Beteiligten ab. Erst nach der Freigabe der
eingereichten Unterlagen kann mit der Montage begonnen
werden. Die Montage darf ausschließlich anhand vom AG
geprüften Plänen erfolgen.

5. Der Anbieter ist verpflichtet, die amtlichen Nachweise für die
von ihm angebotenen Brandschutzmaßnahmen vor
Ausführungsbeginn vorzulegen. Amtliche Nachweise können
sein:
Prüfzeugnis, Prüfbescheid und allgemeine bauaufsichtliche
Zulassung (ABZ) bzw. allgemeines bauaufsichtliches
Prüfzeugnis (ABP). Für die Bestandsunterlagen sind
entsprechende Auflistungen des eingebauten Brandschutzes,
mit Typ, Ort, lfd. -Nr. vorzulegen.
Die Einbauanleitungen der Brandschutzeinrichtungen sind vor
Beginn der Montage der Bauleitung zu übergeben. Es dürfen
keine Einrichtungen eingebaut werden deren ABP / ABZ nicht
auf der Baustelle sind.

6. Alle zur Installation vorgesehenen Teile werden einer
Bemusterung unterzogen. Die Bemusterung ist vom Bieter bzw.
AN zeitlich so frühzeitig anzumelden, dass der AG,
Bauherr und deren Vertretungen Zeit haben, den Termin einzuordnen und
wahrzunehmen. Der Bauablauf darf nicht gestört werden.
Es dürfen nur freigegebene Teile eingebaut werden.
Bei gleichartigen Gegenständen, z .B . Schaltschränken,
Schaltgeräten, Bezeichnungsschildern, Pumpen, Armaturen
usw. sind einheitliche Fabrikate zu verwenden.

7. Von anderen Firmen einzubauende und vom Unternehmer zu
liefernde Materialien müssen unaufgefordert
und rechtzeitig mit genauen Montagerichtlinien an die
ausführende Firma übergeben werden.
 Der Auftragnehmer hat eine Abstimmung mit den ihn
berührenden Gewerken vorzunehmen.

8. Baustelleneinrichtung
An - und Abtransport, Auf- und Abbau der Baustelleneinrichtung
für die gesamte im Leistungsverzeichnis
beschriebene Baumaßnahme, mit allen zur Durchführung der
Arbeiten erforderlichen Maschinen und
Geräten, Montagegerüsten, Leitern, Personalunterkünften
gemäß Arbeitsstättenverordnung sowie den
notwendigen Baustoff - und Werkzeugdepots.

9. Während aller Arbeiten des ANs auf der Baustelle muss ein
deutschsprechender Vertreter des ANs
anwesend sein, der bevollmächtigt ist, Anordnungen der
Bauleitung entgegenzunehmen und der weisungsberechtigt
die erforderlichen Maßnahmen ergreifen kann.
Er nimmt an den wöchentlichen Bauleiterbesprechungen teil
und darf nur mit Zustimmung des AGs ausgetauscht werden.
Sofern ein Zusammenarbeiten mit dem Bauleiter oder anderen
Arbeitnehmern des ANs nicht zumutbar ist, kann der AG
die sofortige Ablösung verlangen.

10. Alle erforderlichen Koordinationen und Abstimmungen mit
den Versorgern für die Hausanschlüsse sind durchzuführen,
einschl. Vorbereitung der Versorgungsanträge. Für alle Anträge
zur Ver- und Entsorgung des Gebäudes sowie deren
Durchsetzung ist der AN verantwortlich. Ihm obliegt die
Koordination zwischen und mit den privaten und öffentlichen
Ver- und Entsorgern aller Gewerke bis hin zur Inbetriebnahme
der jeweiligen Anlagen.

11. Der AG ist von anstehenden Prüfungen und
Inbetriebnahmen rechtzeitig in Kenntnis zu setzen. Vom AN
sind Prüfungen so frühzeitig anzumelden, dass der AG Zeit hat,
den Termin einzuordnen und wahrzunehmen.
Eine bloße Übergabe von Prüfberichten und / oder Protokollen
ist, ohne Genehmigung des AGs, als nichtig vereinbart. Alle
daraus entstehenden Aufwendungen zur Wiederholung gehen
zu Lasten des AN, auch daraus erwachsende
Baustellenbehinderungen und Anfahrten.

12. Einweisung in Anlagenbedienung
Das Bedienungspersonal ist in die Bedienung der Anlage und
der Anlagendokumentation einzuweisen. Die
Einweisung muss sich der Auftragnehmer vom Bauherrn bzw.
dessen Vertreter schriftlich bestätigen lassen.
Geeignetes Einweisungspersonal ist vom Auftragnehmer zur
Verfügung zu stellen.

13. Sofern nicht anders angegeben sind Revisionsunterlagen
nach VDI 6026 in 1-facher Ausfertigung in Ordner geordnet mit
Inhaltsangabe dem AG zu übergeben. Zusätzlich sind die
Pläne als Unterlagen 1-fach auf CD (Textteil als PDF- Datei,
PDF- und DWG-Datei) zu übergeben. Die Bestandsunterlagen
sind im Wesentlichen 6 Wochen vor der Abnahme, als
Prüfexemplar mit der Abnahmebeantragung 1-fach einzureichen.

INHALTSVERZEICHNIS
1. Ordner- Inhaltsverzeichnis, Raumnummernplan,
Anlagenverwaltung
2. Planungsgrundlagen Anlagenbeschreibung,
Anlagenschemata, Rohrnetzberechnung
3. Auflistung Revisionspläne, Bestandszeichnungen mit
Schnitten, Detailzeichnungen, Strang- bzw.
Schaltschemata. Die jeweiligen Brandschottungen sind
entsprechend in den Plänen einzuzeichnen, zu nummerieren
und auch bildlich zu katalogisieren. Die Dokumentation ist
on. Bestandteil der vom AN einzureichenden Dokumentati
4. Fabrikatslisten, Ersatzteilliste mit Typenangabe und
Bezugsquelle, Gerätekarten, Herstellerunterlagen mit
Kennzeichnung der eingesetzten Komponenten, Kennlinien der
eingebauten Komponenten
5. Bedienungs - und Wartungsanweisung (ausführlich am Ende
Wartungsvorschriften, Wartungstermine, der Auflistung),
Störungsbeschreibung mit Beseitigungshinweise
6 . Abnahmebescheinigungen, Einweisungsbescheinigung,
Abnahmeprotokoll mit Mängelliste, Bescheinigung über die
Einhaltung der DVGW- und DIN Normen, Bescheinigung über
die Einhaltung nach VBG, Bauartenzulassungen
7 . Mess-, Spül- und Druckprobenprotokolle
8 . Errichterbescheinigung
9 . Für den Betrieb der Anlagen erforderliche Softwarestände

14. Bedienungs - und Wartungsanweisung
Der Wartungsumfang ist in einer Inspektionstabelle aufzulisten.
Die Bedienungs- und Wartungsanweisungen, welche
ausschließlich in deutscher Sprache erstellt sind, sollen
Aussagen entsprechend folgender Gliederung machen:

14.1 Anlagenbeschreibung
- Anlagencharakterisierung mit Ortsbestimmung
- Garantiewerte
- Betriebsdaten
- Installationsdaten
- anlagenspezifische Merkmale

14.2 Bedienungsanweisung
- Funktion und Lage der Bedienungsorgane
ebsweise, - Bedienungsreihenfolge in Abhängigkeit der Betri
Anzeige-, Steuer-, Schalt-, Schutz- und Regelgeräte
- Erläuterung der Sicherheitseinrichtungen
- Anweisungen für Betriebsunterbrechungen
- wirtschaftlichste Betriebsart

14.3 Wartungsanweisung
- Erläuterung der Störmeldung
- Fehlersuchtabelle (Diagnosesystem)

 - Schmier- und Dichtungsarbeiten
- Spezialwerkzeuge
- Eigenschaften von Betriebsmitteln (Bei Bedarf auch
Sicherheitsdatenblätter)
- behördliche Kontrollen und Prüfungen
- Art und Zeitfolge der Überwachung (Inspektionstabelle)

14.4 Ersatzteilaufstellung
- Reserveeinrichtungen
- Verschleißteile
- Ersatzteilliste mit Angaben des Herstellers,
Auslieferungslagers und des Kundendienststützpunktes mit
Anschrift und Telefon- Nr., Typ- bzw. Fabrikation-Nr., Größe,
Leistung, Bestelldaten usw.

 Technische Hinweise ELT
In den EP‘s ist zu berücksichtigen:
Für die Ausführung notwendige Fräs- und Stemmarbeiten sind
zu berücksichtigen.
Bei Bussystemen Erstellung eines Pflichtenheftes mit
Einstellparametern.
Abnahme durch unabhängigen vereidigten Sachverständigen
der gesamten Elektroanlage, sowie der dazugehörenden
Nachabnahme als Beweis der Mängelfreiheit.
Erforderliche Leistungsmessungen hat der Auftragnehmer
durchzuführen, zu protokollieren und mit Ist- und Sollwerten
festzuhalten.

*Hinweis: TECHNISCHE VORBEMERKUNGEN*
1. Geltungsbereich
Diese technischen Vorbemerkungen gelten für die Planung, Errichtung, Inbetriebnahme und Dokumentation aller elektrischen Anlagen und Installationen im Rahmen dieses Projekts. Sie ergänzen die allgemeinen Vertragsbedingungen und technischen Regelwerke.
2. Anzuwendende Normen und Vorschriften
Alle Arbeiten sind nach den aktuellen, zum Zeitpunkt der Ausführung gültigen Normen und Vorschriften auszuführen. Dazu zählen insbesondere:
DIN VDE 0100 (Errichten von Niederspannungsanlagen)

DIN VDE 0105-100 (Betrieb elektrischer Anlagen)

DIN VDE 0107 (Erdungen und Potentialausgleich)

DIN VDE 0298 (Verlegung von Kabeln und Leitungen)

DIN EN 61439 (Niederspannungs-Schaltgerätekombinationen)

LBO Baden-Württemberg

Leitungsanlagenrichtlinine [(M)LAR]

NAV (Niederspannungsanschlussverordnung)

ArbStättV (Arbeitsstättenverordnung)

BetrSichV (Betriebssicherheitsverordnung)

DGUV Vorschrift 3 (Elektrische Anlagen und Betriebsmittel)

Sollten sich Normen oder Vorschriften während der Ausführung ändern, sind die aktuellen Fassungen anzuwenden.
3. Planung und Ausführung
Die Planung und Ausführung der elektrischen Anlagen hat durch qualifiziertes Fachpersonal zu erfolgen.

Alle Materialien und Komponenten müssen den geltenden Normen entsprechen und über die erforderlichen Zertifizierungen (z. B. CE-Kennzeichnung, VDE-Zeichen) verfügen.

Die Anlagen sind so zu planen und auszuführen, dass sie betriebs- und wartungssicher sind.

Änderungen oder Abweichungen von den Planungsunterlagen bedürfen der schriftlichen Zustimmung des Auftraggebers.

4. Dokumentation
Der Auftragnehmer hat eine vollständige und normgerechte Dokumentation der elektrischen Anlagen zu erstellen. Dazu gehören:

- Übersichtspläne
- Stromlaufpläne
- Kabel- und Leitungslisten
- Revisions- und Prüfprotokolle
- Bedienungsanleitungen
- CE-Konformitätserklärungen

Die Dokumentation ist in deutscher Sprache und in digitaler Form (PDF/DWG) zu erstellen.

5. Prüfungen und Abnahmen
Vor der Inbetriebnahme sind alle elektrischen Anlagen durch eine befähigte Person zu prüfen. Die Prüfungen umfassen:
Sichtprüfung
Messungen (Isolationswiderstand, Schleifenimpedanz, FI-Schutzschalter, Potentialausgleich)
Funktionsprüfungen

Die Ergebnisse der Prüfungen sind zu protokollieren und dem Auftraggeber vorzulegen.
Die Abnahme der Anlagen erfolgt durch den Auftraggeber oder einen von ihm beauftragten Sachverständigen.

6. Sicherheit und Umweltschutz
Bei der Ausführung der Arbeiten sind die geltenden Sicherheitsvorschriften (z. B. DGUV Vorschrift 1, TRBS) einzuhalten.
Der Auftragnehmer hat für die Einhaltung der Arbeitssicherheit und des Umweltschutzes Sorge zu tragen.
Gefährdungsbeurteilungen sind vor Beginn der Arbeiten zu erstellen und dem Auftraggeber auf Anfrage vorzulegen.

7. Gewährleistung und Haftung
Die Gewährleistungsfrist beträgt 24 Monate ab Abnahme der Anlage.
Der Auftragnehmer haftet für alle Schäden, die durch mangelhafte Planung, Ausführung oder Dokumentation entstehen.

8. Sonstige Bestimmungen
Der Auftragnehmer hat sich vor Beginn der Arbeiten mit den örtlichen Gegebenheiten vertraut zu machen.

Alle Arbeiten sind so auszuführen, dass sie mit anderen Gewerken abgestimmt sind.

Der Auftraggeber behält sich vor, zusätzliche Anforderungen zu stellen, sofern diese für die Erfüllung des Vertragszwecks notwendig sind.

#### Bereich 01.01 KG 440 - Elektrische Anlagen

##### Abschnitt 01.01.01 KG 443 - Niederspannungsschaltanlagen

*Hinweis: Unterverteiler Küche*
Anschluss des Serverschrankes

**01.01.01.1 Fehlerstromschutzschalter RCBO TypA unverzögert Charakter.B 16A Fehlerstrom 30mA einpolig+N 230VAC**
Fehlerstromschutzschalter RCBO TypA unverzögert Charakter.B 16A Fehlerstrom
30mA einpolig+N 230VAC
Fehlerstromschutzschalter mit Überstromschutz (RCBO) DIN
EN 61009-1 (VDE 0664-20), als Reiheneinbaugerät, Maße DIN
43880, fingersicher DIN EN 50274 (VDE 0660-514), Typ A
pulsstromsensitiv, Auslösung unverzögert,
Auslösecharakteristik B, DIN EN 60898-1 (VDE 0641-11),
Bemessungsstrom 16 A, Bemessungsfehlerstrom 30 mA,
A, einpolig + N, 230 V AC, Kurzschlussfestigkeit 10 k
stoßstromfest bis 250 A, mit Handbetätigung.
Menge: 3,000 Stk

*Hinweis: Unterverteiler Neubau*

**01.01.01.2 Unterverteiler Feldvert. AP, univ., IP44, SKII, 168PLE, H:1100xB:550xT:161mm**
Feldvert. AP, univ., IP44, SKII, 168PLE, H:1100xB:550xT:161mm, QuickConnect

Feldverteiler nach DIN EN 61 439-1/-3 zum Einbau für Geräte bis 125 A, Luft- und Kriechstrecken nach DIN EN 60664-1. Bestehend aus Schrank mit Tür aus pulverbeschichtetem und eingebranntem Stahlblech. Ab Schrankbreite 800 mm (3-feldig) zwei türiger Aufbau. Rechte Türen maximal 2-feldig breit. Komplettschrank mit Einbausatz bestückt mit profilierten Tragschienen, 7,5 mm hohen Hutschienen in 125 mm Mittenabstand und passenden Berührungsschutzabdeckungen, inklusiv PE/N-QuickConnect-Klemmen auf Träger montiert. Leitungseinführungen oben/unten durch herausnehmbare flexiblen Kunststoffflanschplatten, zusätzlich austauschbar. Tür mit innenliegenden justierbaren Scharnieren und einem Öffnungswinkel von 110°. Türen rechts und links anschlagbar, werkzeugloser wechselbar Türanschlag. Türverschluss serienmäßig mit Dreipunkt-Stangenverschluss und plombierbaren Klappgriff. Hinweis: Sperrbare Schließsysteme und Türen sind austauschbar.

Montage auf: Aufputz
Anzahl der Schienen: 14
Anzahl Reihen: 7
Anzahl Felder: 2
Anzahl Module: 168
Höhe: 1100 mm
Breite: 550 mm
Tiefe: 165 mm
Anzahl Schranktüren: 1
Anzahl der Schlösser: 1
Ausführung des Handgriffes: Klappgriff mit Vorreiber
Werkstoff: Stahl
Schutzklasse: Schutzklasse II
Stoßfestigkeit IK: IK09
IP-Klasse (Ingress Protection): IP44
Schließungstyp: Ohne Schloss

Fabrikat : Hager oder gleichwertig
Artikel : FWB72S
gewähltes Fabrikat/Typ: '...............'
liefern, montieren und betriebsfertig anschließen.
Menge: 1,000 Stk

**01.01.01.3 Überspannungsschutzgerät Typ 2 Reiheneinbau 230/400VAC Nennableitstoßstrom 1,5kV 4TE min.20kA je Leiter 2phasig TN-S-System Schutzpegel**
Überspannungsschutzgerät Typ 2 Reiheneinbau 230/400VAC Nennableitstoßstrom
1,5kV 4TE min.20kA je Leiter 2phasig TN-S-System Schutzpegel
Überspannungsschutzgerät DIN EN 61643-11 (VDE 0675-6-11), leckstromfrei, Typ 2, am oder in der Nähe des Speisepunktes der elektrischen Anlage, zum Schutz von Betriebsmitteln der Schutzklasse II DIN EN 61140 (VDE 0140-1), als Reiheneinbaugerät, Maße DIN 43880, mit Funktionsanzeige und potentialfreiem Kontakt für Fernanzeige,
Bemessungsbetriebsspannung 230/400 V AC,
vierphasig, Nennableitstoßstrom (8/20) je Leiter mind. 20 kA,
für TN-S-System mit Schutzschaltung nach DIN VDE 0100-534,
Schutzpegel max. 1,5 kV, Einbaubreite max. 4
Teilungseinheiten, liefern und betriebsbereit montieren.
Menge: 1,000 Stk

**01.01.01.4 Fehlerstromschutzschalter RCBO TypA unverzögert Charakter.B 16A Fehlerstrom 30mA einpolig+N 230VAC**
Fehlerstromschutzschalter RCBO TypA unverzögert Charakter.B 16A Fehlerstrom
30mA einpolig+N 230VAC
 Fehlerstromschutzschalter mit Überstromschutz (RCBO) DIN
EN 61009-1 (VDE 0664-20), als Reiheneinbaugerät, Maße DIN
43880, fingersicher DIN EN 50274 (VDE 0660-514), Typ A
pulsstromsensitiv, Auslösung unverzögert,
Auslösecharakteristik B, DIN EN 60898-1 (VDE 0641-11),
Bemessungsstrom 16 A, Bemessungsfehlerstrom 30 mA,
A, einpolig + N, 230 V AC, Kurzschlussfestigkeit 10 k
stoßstromfest bis 250 A, mit Handbetätigung.
Menge: 21,000 Stk

**01.01.01.5 Leitungsschutzschalter 230/400VAC Ausschaltvermögen 10kA einpolig Charakter.B 16A**
Leitungsschutzschalter 230/400VAC Ausschaltvermögen 10kA einpolig Charakter.B 16A
Leitungsschutzschalter DIN EN 60898-1 (VDE 0641-11), als
Reiheneinbaugerät, Maße DIN 43880, fingersicher DIN EN
50274 (VDE 0660-514),
Bemessungsbetriebsspannung 230/400 V AC,
Bemessungsausschaltvermögen 10 kA, mit beidseitiger
Klemmenabdeckung, einpolig, Auslösecharakteristik B,
Bemessungsstrom 16 A.
Menge: 2,000 Stk

**01.01.01.6 Dx/D0x Sicherungssockel Gr.D02 400VAC/250VDC Sicherungseinsatz 63A 3polig**
Dx/D0x Sicherungssockel Gr.D02 400VAC/250VDC Sicherungseinsatz 63A 3polig
Dx/D0x Sicherungssockel (Sicherungsunterteil) DIN VDE
0636-3 (VDE 0636-3), einschl. Passeinsatz und Schraubkappe,
Baugröße D 02, Bemessungsbetriebsspannung 400 V AC/250 V DC, für Stromschiene als Reitersicherung, mit
Sicherungseinsatz, Bemessungsstrom 63 A, 3-polig mit
Abdeckung.
Menge: 2,000 Stk

##### Abschnitt 01.01.02 KG 444 - Niederspannungsinstallationsanlagen

*Hinweis: Vorbemerkungen Kabel/Leitungen:*
EU-Bauproduktenverordnung (BauPVO)

Strom-, Steuer- und Kommunikationskabel, die dauerhaft in
Bauwerke eingebaut werden, fallen unter die EU-Verordnung
305/2011 (Bauproduktenverordnung). ausgenommen davon
sind: Liftkabel, Kabel innerhalb von Maschinen und Kabel zur
Verwendung in industriellen Anlagen.

Die gelieferten bzw. verlegten Leitungen und Kabel, müssen
mit einer CE-Kennzeichnung versehen werden und einer
Leistungserklärung des Herstellers über die folgenden aus den
Schutzzielen abgeleiteten wesentlichen Produktmerkmale: die
Brandsicherheit (Flammenausbreitung, Wärmeentwicklung,
Rauchentwicklung, Säurebildung, brennende Tropfen) und die
Abwesenheit gefährlicher Inhaltsstoffe.

Der AN verpflichtet sich die Leitungs- bzw. Kabelauswahl
gemäß der MBO-Gebäudeklassen und unter Berücksichtigung
der Mindestanforderung der Euroklasse zu veranlassen.

Bemerkung:
Kabel mit Isolations- und Funktionserhalt (resistance to fire)
sind nicht Gegenstand der derzeitigen Umsetzung der
Bauproduktenverordnung.

Angaben des Auftraggebers über Kabellängen dienen
lediglich als Orientierungswerte. Die genauen Kabelund Leitungslängen sind vom Auftragnehmer vor der
Bestellung an Ort und Stelle auszumessen. Bei der
Dimensionierung sind die zutreffenden Verminderungsfaktoren für Häufung, erhöhte Umgebungstemperatur zu berücksichtigen.

Alle Kabel und Leitungen sind sowohl auf den
Kabelträgersystemen als auch in Kanälen, an Decken
oder Wänden ordnungsgemäß ausgerichtet nebeneinander
zu verlegen, eine ausreichende Belüftung muss gewährleistet
sein.
Für die Befestigung von Kabeln, Leitungen und Schutzrohren
sind Kabelbinder, Bindedrähte o. ä. nicht zugelassen.
Ausnahme: Befestigung in Hohlwänden sowie Verwendung von
Kabelbindern als Montagehilfe.

Die elektrischen Leitungsanlagen von bauaufsichtlich
vorgeschriebenen notwendigen Sicherheitseinrichtungen sind
mit Sicherheitsleitungen E30 gemäß Brandschutzkonzept zu
errichten.

Vom AN, der die Maßnahme zum Funktionserhalt der
Kabelanlage herstellt, muss für jedes Bauvorhaben eine
Übereinstimmungserklärung (Vorgabe der Bauregelliste A Teil
3, Ausgabe 98/1) ausgestellt werden. Mit dieser bestätigt er,
dass die von ihm ausgeführte Maßnahme den Bestimmungen
des allgemeinen bauaufsichtlichen Prüfzeugnisses entspricht.

Die Kabelanlage ist vom Unternehmer mit einem Schild
dauerhaft zu kennzeichnen, das an der Kabelanlage
anzubringen ist und folgende Angaben enthalten muss:

- Name des AN, der die Kabelanlage hergestellt hat
- Bezeichnung der Kabelanlage laut allgemeinembauaufsichtlichem Prüfzeugnis
- Funktionserhaltsklasse
- Inhaber des allgemeinen bauaufsichtlichen Prüfzeugnisses
- Herstellungsjahr

Es sind grundsätzlich nur Sicherheitsleitungen eines Herstellers
zu verlegen.

Bei Angeboten gleichwertiger Anlagen sind die Angaben
Hersteller, Typ, allgemeines bauaufsichtliches Prüfzeugnis Nr.,
VdS Zulassung dem Angebot beizufügen.

Alle vom AN montierten Kabel und Leitungen sind am
Start und Zielort, bei längeren Strecken auch in
Abständen von ca. 30 m, sowie an den Abzweigungen mit
Bezeichnungsschildern oder -streifen aus Kunststoff oder
Metall zu versehen und zu beschriften. Die Kosten hierfür sind
in die Einheitspreise der Kabel und Leitungen mit
einzurechnen.

Die Beschriftung muss Auskunft geben über Kabelquerschnitt,
Start- und Zielort. Die Beschriftung ist vor Beginn der Arbeiten
mit dem AG abzustimmen.

Die Einheitspreise der nachstehend aufgeführten
Leistungen verstehen sich für die Lieferung von Kabeln,
deren Verlegung in Teillängen einschl. systemgebundenem
Zubehör und erforderlichen Befestigungsmaterial entsprechend
der angegebenen Verlegeart und Kennzeichnung der
Kabelanlage wie vorstehend beschrieben.

Kosten für alle zur ordnungsgemäßen Kabelverlegung
erforderlichen Werkzeuge, Gerüste und Hilfsmittel wie
Kabelzugmaschinen, etc. sind in die Einheitspreise
einzukalkulieren.

Anschlussarbeiten

Bei den ausgeschriebenen Betriebsmitteln sind die
Anschlussarbeiten bereits Bestandteil des jeweils anzugebenen
Einheitspreises und werden daher nicht noch einmal vergütet.
Die nachstehend anzugebenen Einheitspreise für
Anschlussarbeiten verstehen sich ausschließlich für den
betriebsfertigen elektr. Anschluss von Kabel/Leitungen an
Verteilungen bzw. an bauseits beigestellten Betriebsmitteln und
haben die nachfolgend aufgeführten Leistungen zu beinhalten:

- - Absetzen und Einführen
  - Verschraubungen, Kabelschuhen, Aderendhülsen, Spiralschläuche, Befestigungs- und Isoliermaterial
  - Prüfung auf Funktionsfähigkeit und Inbetriebnahme in Zusammenarbeit mit der Lieferfirma desbetreffenden Gerätes bzw. mit der Bauleitung

*Hinweis: Kabel und Leitungen*

**01.01.02.1 Halogenfreie Leitung NHXMH-J 3 x 2,5 mm²**
Halogenfreie Leitung NHXMH-J 3 x 2,5 mm²
Halogenfreie Installationsleitung DIN VDE 0250-214
NHXMH-J 3 x 2,5 mm², Cu-Zahl 72,
Verlegung: Auf Kabelrinnen, in Kanäle oder Kabelsammelhalter,
in Abhangdecke
Menge: 1800,000 m
Produkt:
  Artikel:
    Artikelnummer: 1002000
    Artikelkurztext: Halogenfreie Leitung NHXMH-J 3 x 2,5 mm²

**01.01.02.2 Halogenfrei Leitung NHXMH-J 5x16 mm²**
Halogenfrei Leitung NHXMH-J 5x16 mm²
Halogenfreie Installationsleitung DIN VDE 0250-214
NHXMH-J 5 x 16 mm², Cu-Zahl 768,
Verlegung: in flexiblem bzw. starrem Rohr oder GK-Wand
Menge: 40,000 m
Produkt:
  Artikel:
    Artikelnummer: 1124580
    Artikelkurztext: Halogenfrei Leitung NHXMH-J 5x16 mm²

**01.01.02.3 Kabelabzweigkästen**
Kabelabzweigkästen nach IEC 60670-22 mit eingebauter Verbindungsklemme und metrischen Vorprägungen. Geeignet für Innenräume und geschützte Installation im Freien nach DIN VDE 0100, Teil 737. Für Umgebungstemperatur maximal +40 °C und minimal -25 °C, bei relativer Luftfeuchte 50 % bei +40 °C oder 100 % bei +25 °C. Werkstoff Temperaturbeständigkeit von -25 °C bis +70 °C, Brennverhalten nach VDE 0471, Teil 2 - Glühdrahtprüfung 750 °C, UL Subject 94 V-2. Schutzart nach IEC 60529: IP 66 mit Anbaustutzen ADG. Bemessungsisolationsspannung: 690 V. Werkstoff: Thermoplast, halogen- und silikonfrei. Farbe: grau, RAL 7035. Deckelbefestigung mit Schnellverschluss, ohne Zubehör plombierbar. Steckbare Außenlaschen zur Wandmontage im Lieferumfang enthalten.

Nennquerschnitt: 6-16 mm², 5-polige Klemme, Abmessungen HxBxT 155 x 210 x 92 mm
Menge: 2,000 Stk

*Hinweis: Verlegesysteme*

**01.01.02.4 Elektroinstallationsrohr PVC-U AD 50mm AP**
Elektroinstallationsrohr PVC-U AD 50mm AP Abstandsschellen
Elektroinstallationsrohr DIN EN 61386 (VDE 0605), Maße DIN
EN 60423, aus PVC-U, Außendurchmesser 50 mm,
1386-1 (VDE Druckfestigkeit Klasse 3 - mittel (750 N) DIN EN 6
0605-1), Klasse Schlagbeanspruchung 3 - mittel DIN EN
61386-1 (VDE 0605-1), Verlegung offen, auf Putz, mit
Abstandsschellen.
Menge: 40,000 Stk

*Hinweis: Kabelkanal*
Vorbemerkungen Installationskanäle
Richtungsänderungen von 90 Grad bei Leitungsführungs- und Brüstungskanälen sind mit Haubenformstücken aus
Formteilen entsprechend der Materialqualität des Kanals
auszuführen, offene Kanalenden sind mit aufsteckbaren
Endplatten zu verschliessen.
Der Zuschnitt von Kanalfronten kann erst nach Einzug
und Befestigung der Leitungen, bei Brüstungskanälen
erst nach Einbau und Ausrichtung der Gerätedosen und
Anschluss der Installationsgeräte vor Ort durchführt
werden.
Brüstungs- und Leitungsführungskanäle aus Metall müssen
in den Potentialausgleich einbezogen werden. Die
einzelnen metallischen Kanal-Bauteile sind hierzu durch
Systembauteile oder gleichwertige Maßnahme elektrisch
leitend miteinander zu verbinden.
In die Einheitspreise der Kanäle sind einzurechnen:
- alle Zuschnitt- und Anpassungsaufwendungen für die
Kanäle
- Bohrungen für Leitungsausfädelungen
- die elektrische leitende Verbindung der metallischen
Kanalbauteile untereinander
- Haubenformstücke oder Kanalformteile bis zum
nachstehenden Mengenansatz
je 1m Leitungsführungskanal sind anteilig zu
berücksichtigen:
- 0,1 Stck. Flachwinkel
- 0,4 Stck Inneneck
- 0,2 Stck T-Abzweig
- 0,1 Stck Endplatte
je 1m Geräteeinbaukanal sind anteilig zu
berücksichtigen:
- 0,1 Stck. Flachwinkel
- 0,2 Stck Inneneck
- 0,2 Stck T-Abzweig
- 0,1 Stck Endplatte
- 0,2 Stck Wandanschlussblende

**01.01.02.5 Elektroinstallationskanal Geräteeinbau halogenfrei 68 x 130mm**
Elektroinstallationskanal Geräteeinbau H/B 68/130mm, halogenfrei
Elektroinstallationskanal DIN EN 50085-2-1 (VDE 0604-2-1) als
Geräteeinbaukanal, mit Oberteil, Außenmaße
 H/B mind. 68/130 mm, aus halogenfreiem Kunststoff,
Farbton ‘RAL9016‘
einschließlich Oberteil und Trennssteg aus halogenfreiem Kunststoff, inklusive Klein- und Befestigungsmaterial
Menge: 150,000 m

*Hinweis: Leitungsführungskanal*

**01.01.02.6 Leitungsführungskanal halogenfrei 20 x 20mm**
Leitungsführungskanal halogenfrei 20 x 20mm

Elektroinstallationskanal DIN EN 50085-2-1 (VDE 0604-2-1) als Leitungsführungskanal, mit Oberteil, Außenmaße H/B mind. 20/20 mm, aus halogenfreiem Kunststoff, Farbton ‘RAL 9016‘ einschließlich Oberteil aus halogenfreiem Kunststoff, inklusive Klein- und Befestigungsmaterial.
Menge: 90,000 m

**01.01.02.7 Leitungsführungskanal halogenfrei, 40 x 60 mm**
Leitungsführungskanal halogenfrei, 40 x 60mm

Elektroinstallationskanal DIN EN 50085-2-1 (VDE 0604-2-1) als Leitungsführungskanal, mit Oberteil, Außenmaße H/B mind. 40/60 mm, aus halogenfreiem Kunststoff, Farbton ‘RAL 9016‘ einschließlich Oberteil und Trennsteg aus halogenfreiem Kunststoff, inklusive Klein- und Befestigungsmaterial.
Menge: 100,000 m

**01.01.02.8 Leitungsführungskanal halogenfrei, 60 x 150 mm**
Leitungsführungskanal halogenfrei, 60 x 150 mm

Elektroinstallationskanal DIN EN 50085-2-1 (VDE 0604-2-1) als Leitungsführungskanal, mit Oberteil, Außenmaße H/B mind. 60/150 mm, aus halogenfreiem Kunststoff, Farbton ‘RAL 9016‘ einschließlich Oberteil und Trennsteg aus halogenfreiem Kunststoff, inklusive Klein- und Befestigungsmaterial.
Menge: 240,000 m

*Hinweis: Brandschutzkanal*
Herstellen von Brandschutzkabel-Installationskanälen u. a. für
Fluchtwegbereiche nach DIN 4102, Teil 11 aus
Brandschutzkanälen.

Revisionsöffnungen und Kabelausführungen müssen
Bestandteil des Allgemeinen Bauaufsichtlichen Prüfzeugnisses
( ABP ) sein.

Die I90-Prüfung schließt die I30-Anforderungen ein.

Jeder Kanal sollte mit einem Kennzeichnungsschild versehen
werden.

Die Brandschutzkanäle aus Metall müssen
in den Potentialausgleich einbezogen werden. Die
einzelnen metallischen Kanal-Bauteile sind hierzu durch
Systembauteile oder gleichwertige Maßnahme elektrisch
leitend miteinander zu verbinden.

**01.01.02.9 Brandschutzkanal 60 x 150 mm**
Brandschutzkanal I90/E30, 60 x 150 mm,

Brandschutzkanalsystem nach DIN 4102-11 bzw. DIN 4102-12 zum Schutz von Fluchtwegen (I-Kanal) oder zur Sicherstellung des Funktionserhalts (E-Kanal). Feuerwiderstandsklasse I90 (bzw. E30), Nenngröße 60 x 150 mm. Material aus nichtbrennbarem Verbundwerkstoff, Oberfläche lackiert. Inklusive aller systemgebundenen Verbindungen, Trennstege, Formstücke, Endplatten und Spezial-Befestigungsmaterial. Liefern und fachgerechte Montage, einschließlich Kennzeichnung nach Zulassung.
Menge: 18,000 m

*Hinweis: Installationsgeräte*
Nachfolgende Komponenten sind betriebsfertig zu liefern und zu montieren.
Es ist generell Material aus bruchsicherem Thermoplast zu
verwenden.
Vor Montage ist eine genaue Abstimmung im Rahmen einer
Bemusterung mit dem Bauherren vorzunehmen.

Der Ausschreibung zugrundeliegende Schalterprogramm ist von der Firma Hager.

**01.01.02.10 Schutzkontaktsteckdose 250V 16A erhöhter Berührungsschutz reinweiß Geräteeinbaukanal Geräteeinbaudose Beschriftungsfeld IP2X**
Schutzkontaktsteckdose 250V 16A
erhöhter Berührungsschutz reinweiß
Geräteeinbaukanal Geräteeinbaudose Beschriftungsfeld IP2X
Schutzkontaktsteckdose DIN VDE 0620-1 (VDE 0620-1), 250 V
AC, 16 A, mit erhöhtem Berührungsschutz, Farbton verkehrsweiß, RAL 9016, in Geräteeinbaukanal, mit systemgebundener Geräteeinbaudose, einschl. Zentralplatte, mit Beschriftungsfeld,
Schutzart IP 2X DIN EN 60529 (VDE 0470-1), Einsatz mit
Schrauben befestigen.
Menge: 15,000 Stk

**01.01.02.11 Schutzkontaktsteckdose 250V 16A 2fach erhöhter Berührungsschutz reinweiß Geräteeinbaukanal Geräteeinbaudose Beschriftungsfeld IP2X**
Schutzkontaktsteckdose 250V 16A 2fach
erhöhter Berührungsschutz reinweiß
Geräteeinbaukanal Geräteeinbaudose Beschriftungsfeld IP2X
Schutzkontaktsteckdose DIN VDE 0620-1 (VDE 0620-1), 250 V
AC, 16 A, 2-fach, mit erhöhtem Berührungsschutz, Farbton
verkehrsweiß, RAL 9016, in Geräteeinbaukanal, mit
systemgebundener Geräteeinbaudose, einschl. Zentralplatte,
mit Beschriftungsfeld, Schutzart IP 2X DIN EN 60529 (VDE
0470-1), Einsatz mit Schrauben befestigen.
Menge: 41,000 Stk

**01.01.02.12 Schutzkontaktsteckdose 250V 16A**
Schutzkontaktsteckdose 250V 16A
Schutzkontaktsteckdose DIN VDE 0620-1 (VDE 0620-1), 250 V AC, 16 A,
Farbton verkehrsweiß, RAL 9016, in Gerätedose, einschl. Zentralplatte, mit Beschriftungsfeld, Einsatz mit Schrauben befestigen.
Menge: 10,000 Stk

##### Abschnitt 01.01.03 KG 449 - sonstiges zu KG 440

*Hinweis: Vorbemerkung*
Herstellen von baurechtlich geprüften Wand- und Deckenabschottungen der Feuerwiderstandsklasse S90 / E90 /
F90 nach DIN 4102, Teil 9.
Sämtliche Durchführungen von Kabel- oder Leitungsbündeln bzw. Kabeltrassen durch Brandabschnitte (Wand- und Deckendurchbrüche) sind feuerbeständig (S90 / E90 / F90) und rauchgasdicht zu schließen.
Es sind nur solche Schottmaßnahmen zugelassen, die baurechtlich geprüfte Nachweise besitzen und nicht hygroskopisch sind.

Prüfungen und Genehmigungen
Sämtliche baulichen Brandschutzmaßnahmen sind nach
DIN 4102 in ihrer jeweils neuesten Form durchzuführen. Schottungen für Kabel nach den neuesten Richtlinien der Institute für Bautechnik. Prüfzeugnisse über die Wirksamkeit der Maßnahmen von staatlich anerkannten Prüfinstituten, sowie
Ausführungsskizzen über die beabsichtigten Ausführungen der Ummantelung und Abschottung sind dem Angebot beizufügen.
Ferner sind die baurechtlich geprüften Nachweise der einzelnen Schottmaßnahmen zu erbringen.

Alle Durchbrüche durch Brandwände und Decken sind mit bauaufsichtlich geprüften Schottungen zu schließen und durch Sachverständige abzunehmen. Über die Prüfungen müssen amtliche Protokolle vorgelegt werden.
Die Ausführungen der Brandschutz-Schottungen und -Trassen, sowie Beschichtungen und Spezialanwendungen dürfen ausschließlich durch zugelassene Fachmonteure und Firmen erfolgen.

Folgende aufgeführte Normen und Richtlinien müssen in ihrer jeweils neuesten Ausgabe bei der Angebotsbearbeitung bzw. Ausführung berücksichtigt werden:

a) Landesbauordnung des jeweiligen Bundeslandes (LBO)
b) Allgemeine Ausführungsverordnung des Innenministeriums
zur Landesbauordnung - AVO/LBO -
c) Elektrische Betriebsraumverordnung der Länder (Elt.BauVO)
d) DIN 4102
e) VDE-Bestimmungen 0100
f) VDE-Bestimmungen 0108
g) VDE-Bestimmungen 0800
h) Richtlinien des Verbandes der Sachversicherer (VdS)
i) Richtlinien für den Brandschutz vom Bundesverband der
  deutschen Industrie e.V. - Form 2013-5/73
j) Richtlinien für Brandschutz in Kabel- und Leitungs- und
  Stromschienen-Anlagen - VdS Form 2025

Vor Beginn der Ausführung hat sich der AN die Anerkennung der beabsichtigten Brandschutzmaßnahmen durch die
vorbeugende Brandschutzbehörde sowie das Baurechtsamt
bestätigen zu lassen. Die Bestätigung ist bei der Bauleitung vorzulegen. Ohne diese Bescheinigung darf mit den Ausführungsarbeiten nicht begonnen werden.

Aus Sicherheitsgründen ist das Be- und Verarbeiten von sämtlichen Asbestverbindungen für Brandschutzmaßnahmen auf der Baustelle n i c h t zugelassen! Es sind nur asbestfreie Materialien einzusetzen.

Alle gültigen Normen, Richtlinien über Herstellung, Vorschriften der Berufsgenossenschaften, Beschaffenheit und Montage (Bearbeitung) der Bauteile sind ebenfalls zu beachten.

Abhängungen etc. dürfen nur bis 6 N/mm² belastet werden, damit die Haltekonstruktion nicht brandgeschützt werden muss.
Beschichtungen sind in der erforderlichen Dicke herzustellen, die Beschichtungsdicken, die der Zulassung zu Grunde liegen, sind im Einzelfall nachzuweisen. Die Anlagen werden erst nach
mängelfreier Abnahme durch Sachverständige an den Auftraggeber übergeben. Die Brandschutzmaßnahmen sind zu dokumentieren, die Schotts sind dauerhaft zu kennzeichnen

Nachstehend aufgeführte Schottungen an Wand- und
Deckendurchführungen mit Feuerschutzmaterial herstellen.
Schottungen müssen zwischen benachbarten Räumen eine ausreichende Schallisolierung gewährleisten.
Für Wand- und Deckendurchführungen sind Schottungen mit bauaufsichtlicher Zulassung erforderlich. Ein Prüfzeugnis allein ist nicht ausreichend.
Es ist eine dauerhafte Kennzeichnung mit Bezeichnungsschild an jeder Schottung anzubringen, deren Lage ist in einem Revisionsplan zu erfassen.

Weitere Anforderungen an Schottungen:
- Nachinstallationen durch verschlossene Durchbrüche von
  Kabel- und Leitungen muss mit geringem Aufwand möglich
  sein
- das Hitzeschutzmittel darf nicht zur Rissbildung neigen
- die Wirksamkeit der Materialien ohne zusätzlichen Deckschutz
  darf durch Alterung nicht nachlassen
- die Form- und Korrosionsbeständigkeit muss gewährleistet
  sein

*Hinweis: Verschliessen von Durchbrüchen*
Beidseitiges, feuerwiderstandsfähiges Verschließen von Durchbrüchen in Brandabschnittwänden oder -decken,
Klasse S 90 / E 90 / F 90 nach DIN 4102.

Der Einheitspreis beinhaltet außer dem Einbringen der
Schottmasse, auch das einwandfreie Glätten der Oberfläche, die Behandlung der Randzone sowie der durchgeführten Trasse sowie Kennzeichnung des Schotts mit Prüfplakette.

Wand- oder Deckenstärke bis 35 cm.

**01.01.03.1 Brandschutzabschottung Leitungsanlagen Mörtelschott S90 Gebäude Wand D 350mm 0,01-0,02m2 A**
Brandschutzabschottung an Kabel-/Leitungsanlagen als Mörtelschott, mit allgemeinem bauaufsichtlichen Prüfzeugnis/allgemeiner bauaufsichtlicher Zulassung, Feuerwiderstandsklasse S 90 DIN 4102-9, im Gebäude, Wand oder Decke aus Stahlbeton, Dicke bis 350 mm, Querschnitt über 0,01 bis 0,02 m2, Baustoffklasse DIN 4102-1 A (nichtbrennbar), Schmelzpunkt größer gleich 1000 Grad C.
Menge: 15,000 St

#### Bereich 01.02 KG 450 - Kommunikations-, sicherheits- und informationstechnische Anlagen

##### Abschnitt 01.02.01 KG 451 - Telekommunikationsanlagen

##### Abschnitt 01.02.02 KG 456 - Gefahrenmelde- und Alarmanlagen

##### Abschnitt 01.02.03 KG 457 - Datenübertragungsnetze

*Hinweis: Microsens-Komponenten*
Sämtliche nachfolgenden Positionen liefern und montieren, einschließlich sämtlichen Zubehör.

**01.02.03.1 Micro Switch PoE+/++**
Micro Switch PoE+/++
7-Port 10GbE Micro Switch PoE+/++, 19, 2x SFP/SFP+ Slots, 1/10GBase-R,
5 RJ-45 Ports, 1x 1/2.5/5GBase-T, PoE (PSE 802.3af/at/bt), 4x 10/100/1000T,
PoE+ (PSE 802.3af/at), horizontale Montage, Betriebsspannung 50..57 VDC.
Type: MS440507PM
Art.-Nr.: 0077299

oder gleichwertig

Hersteller und Typ '...............'

liefern und betriebsbereit montieren.
Menge: 34,000 Stk

**01.02.03.2 SFP+ Transceiver Ruggedized 10G**
SFP+ Transceiver Ruggedized 10G
Multimode 850nm, 19, 5.1dB, 300m, 10GbE, STM64, LC, -40..+85°C,
Low Power Consumption.
Type: MS100700DX-V2
Art.-Nr.: 0077299

oder gleichwertig

Hersteller und Typ: '...............'

liefern und betriebsbereit montieren
Menge: 34,000 Stk

**01.02.03.3 Installation Power Supply PoE+ 65W**
Installation Power Supply PoE+ 65W
19, prim. 115..230VAC, 3x 1,5mm² 1m, sek. 54VDC / 1,2A, 1m Zul.,
Combicon-St. auf Adapter C-Profil, 35 mm Schiene (Kombi / DIN).
Type: MS700741-UNI
Art.-Nr.: 0077299

oder gleichwertig

Hersteller und Typ: '...............'

liefern und betriebsbereit montieren
Menge: 34,000 Stk

**01.02.03.4 M45 Einbausatz Kanäle**
M45 Einbausatz Kanäle
für frontrastende BRS-Kanäle Alternativ 19, bestehend aus Geräteträger, Abdeckrahmen 3fach, Blindmodul, RAL9010.
Type: MS140040F2
Art.-Nr.: 0077299

oder gleichwertig

Hersteller und Typ: '...............'

leifern und betriebsbereit montieren
Menge: 34,000 Stk

*Hinweis: LWL-Installationskabel*
Sämtliche nachfolgenden Positionen liefern und montieren, einschließlich sämtlichen Zubehör.

**01.02.03.5 Vorkonfektionierte LWL-Installationskabel 20m**
Vorkonfektionierte LWL-Installationskabel
Universalkabel 20m.
Technische Daten:
- Brandschutzklasse Eca
- Faseranzahl: 4
- Fasertyp: OS2 (E9/125µm)
- Kabelseite A: LC APC
- Kabelseite B: Ohne Stecker
- Fanout-Schutz: Schutznetz einseitig
- Kabellänge: 20m
Mit Befestigungsset.

oder gleichwertig

Hersteller und Typ: '...............'
Menge: 2,000 Stk

**01.02.03.6 Vorkonfektionierte LWL-Installationskabel 30m**
Vorkonfektionierte LWL-Installationskabel
Universalkabel 30m.
Technische Daten:
- Brandschutzklasse Eca
- Faseranzahl: 4
- Fasertyp: OS2 (E9/125µm)
- Kabelseite A: LC APC
- Kabelseite B: Ohne Stecker
- Fanout-Schutz: Schutznetz einseitig
- Kabellänge: 30m
Mit Befestigungsset.

oder gleichwertig

Hersteller und Typ: '...............'
Menge: 4,000 Stk

**01.02.03.7 Vorkonfektionierte LWL-Installationskabel 40m**
Vorkonfektionierte LWL-Installationskabel
Universalkabel 40m.
Technische Daten:
- Brandschutzklasse Eca
- Faseranzahl: 4
- Fasertyp: OS2 (E9/125µm)
- Kabelseite A: LC APC
- Kabelseite B: Ohne Stecker
- Fanout-Schutz: Schutznetz einseitig
- Kabellänge: 64m
Mit Befestigungsset.

oder gleichwertig

Hersteller und Typ: '...............'
Menge: 12,000 Stk

**01.02.03.8 Vorkonfektionierte LWL-Installationskabel 50m**
Vorkonfektionierte LWL-Installationskabel
Universalkabel 50m.
Technische Daten:
- Brandschutzklasse Eca
- Faseranzahl: 4
- Fasertyp: OS2 (E9/125µm)
- Kabelseite A: LC APC
- Kabelseite B: Ohne Stecker
- Fanout-Schutz: Schutznetz einseitig
- Kabellänge: 50m
Mit Befestigungsset.

oder gleichwertig

Hersteller und Typ: '...............'
Menge: 3,000 Stk

**01.02.03.9 Vorkonfektionierte LWL-Installationskabel 60m**
Vorkonfektionierte LWL-Installationskabel
Universalkabel 60m.
Technische Daten:
- Brandschutzklasse Eca
- Faseranzahl: 4
- Fasertyp: OS2 (E9/125µm)
- Kabelseite A: LC APC
- Kabelseite B: Ohne Stecker
- Fanout-Schutz: Schutznetz einseitig
- Kabellänge: 60m
Mit Befestigungsset.

oder gleichwertig

Hersteller und Typ: '...............'
Menge: 3,000 Stk

**01.02.03.10 Vorkonfektionierte LWL-Installationskabel 70m**
Vorkonfektionierte LWL-Installationskabel
Universalkabel 70m.
Technische Daten:
- Brandschutzklasse Eca
- Faseranzahl: 4
- Fasertyp: OS2 (E9/125µm)
- Kabelseite A: LC APC
- Kabelseite B: Ohne Stecker
- Fanout-Schutz: Schutznetz einseitig
- Kabellänge: 70m
Mit Befestigungsset.

oder gleichwertig

Hersteller und Typ: '...............'
Menge: 4,000 Stk

**01.02.03.11 Vorkonfektionierte LWL-Installationskabel 80m**
Vorkonfektionierte LWL-Installationskabel
Universalkabel 80m.
Technische Daten:
- Brandschutzklasse Eca
- Faseranzahl: 4
- Fasertyp: OS2 (E9/125µm)
- Kabelseite A: LC APC
- Kabelseite B: Ohne Stecker
- Fanout-Schutz: Schutznetz einseitig
- Kabellänge: 80m
Mit Befestigungsset.

oder gleichwertig

Hersteller und Typ: '...............'
Menge: 6,000 Stk

*Hinweis: Duplex Datenkabel Cat7*
Sämtliche nachfolgenden Positionen liefern und montieren, einschließlich sämtlichen Zubehör.

**01.02.03.12 Datenkabel Horizontal-/Steigbereich Kat.7A geschirmt 4x2xAWG23 halogenfrei**
Datenkabel Horizontal-/Steigbereich Kat.7A geschirmt 4x2xAWG23 halogenfrei

Datenkabel für den Horizontal- und Steigbereich DIN EN 50288-9-1 (VDE 0819-9-1), Kategorie 7 Index A tiefgestellt DIN EN 50173-1 (VDE 0800-173-1), geschirmt, Trennklasse d DIN EN 50174-2 (VDE 0800-174-2), für PoE, Typ 4, Leitungswiderstand 0,065 Ohm/m und Kabeldurchmesser 0,007 m DIN EN 50174-2 (VDE 0800-174-2), Link-Klasse F, DIN EN 50173-1 (VDE 0800-173-1), 4 x 2 x AWG 23, halogenfrei
Menge: 50,000 m

**01.02.03.13 RJ45 Kat. 6A (ISO) Modul**
RJ45 Kat. 6A (ISO) Modul
10Gig, 4PPOE (VPE 12 Stück).
Fabrikat: RED
Type: 2710-10-0002
Art.-Nr.: 7434455

oder gleichwertig

Hersteller und Typ: '...............'
Menge: 12,000 Stk

*Hinweis: Patchkabel*
Sämtliche nachfolgenden Positionen liefern und montieren, einschließlich sämtlichen Zubehör.

**01.02.03.14 Patchkabel 1,00 m**
Patchkabel 1,00 m
RED Patchkabel Cat. 6a, grau, 1,00 m, S/FTP, AWG 27/7.
Type: 2713-13-0008
Art.-Nr.: 5860521

oder gleichwertig

Hersteller und Typ: '...............'
Menge: 60,000 Stk

**01.02.03.15 Patchkabel 3,00 m**
Patchkabel 3,00 m
RED Patchkabel Cat. 6a, grau, 3,00 m, S/FTP, AWG 27/7.
Type: 2713-13-0029
Art.-Nr.: 5860542

oder gleichwertig

Hersteller und Typ: '...............'
Menge: 27,000 Stk

**01.02.03.16 Patchkabel 7,50 m**
Patchkabel 7,50 m
RED Patchkabel Cat. 6a, grau, 7,50 m, S/FTP, AWG 27/7.
Type: 2713-13-0043
Art.-Nr.: 5860556

oder gleichwertig

Hersteller und Typ: '...............'
Menge: 27,000 Stk

*Hinweis: Netzwerkschrank und Zubehör*
Sämtliche nachfolgenden Positionen liefern und montieren, einschließlich sämtlichen Zubehör.

**01.02.03.17 Netzwerkschrank**
Netzwerkschrank
19 Zoll, 42 HE, Dgitus 42HE.
Abmessungen (mm): H 2.053 B 800 T 1.000
Fabrikat: Assmann
Type: D-1942U-8/10-1
Art.-Nr.: 4404940

oder gleichwertig

Hersteller und Typ: '...............'
Menge: 1,000 Stk

**01.02.03.18 LWL-Patchfeld 19"**
LANscape® 19" Verteilerfeld, 1HE, vorbestückt mit 24 OS2 LC Duplex UPC Kupplungen
48 Fasern, 1 HE, Singlemode OS2, Breakout Box mit folgenden Merkmalen:
- 19" Verteilerfeld 1HE für Glasfaser Kabelanlagen der Faserkategorie OS2
- Aluminiumgehäuse mit 1HE für den Einbau mit geringer Tiefe (< 25cm) in 19" Racks
- ausziehbares Kassettenfach sowie Deckel ohne Werkzeug abnehmbar für einfachen Service-Zugang
- Frontseite mit 24 Duplex LC-Adapter (blau) mit transparenter & selbstschließender Schutzklappe bestückt
- rückseitig vorbereitet für 4 x Kabelzuführungen für 2 x M20 und 2 x M25 Kabelverschraubungen
- 1 x M20 Kabelverschraubung und notwendigem Zubehör für die Installation im Lieferumfang
- erweiterbar: mit Winkel für schräge Kabelabfangung zur Kabeleinführung rechts oder links seitig
und/oder mit Kabelabfangschienen für vorkonfektionierte Trunk Kabel
- Einsatztemperaturbereich: -20 °C bis 60 °C
- Abmessungen (H x B x T) 44mm x 483 mm x 233 mm
liefern und in bauseits vorhandenes Rack
montieren und Herstellen aller Anschlüsse
Fabrikat: LANscape®
Typ: LAN1-48AE-ADPT-B

oder gleichwertig

Hersteller und Typ: '...............'
Menge: 3,000 Stk

**01.02.03.19 OnLine USV-System**
OnLine USV-System
 Assmann DN-170096 OnLine USV-System 3000VA/3000W
Fabrikat: Assmann
Type: DN-170096
Art.-Nr.: 6817589

oder gleichwertig

Hersteller und Typ '...............'

liefern und betriebsbereit montieren.
Menge: 1,000 Stk

**01.02.03.20 Kabelabfangung**
LANscape® Breakout Kabelabfangung, schwarz,
Kabelabfangung für vorkonfektionierte Kabeltrunks oder Kabel
liefern und in bauseits vorhandenes LANscape® 19" Verteilerfeld
montieren und Herstellen aller Anschlüsse

Fabrikat: LANscape®
Typ: LAN1-STRN-T-B

oder gleichwertig

Hersteller und Typ: '...............'
Menge: 6,000 Stk

**01.02.03.21 Patchkabel LC-S APC/OpDAT**
Patchkabel LC-S APC/OpDAT
Patchkabel LC-S APC/LC-S APC OS2 0,5m OpDAT
Fabrikat: METZ
Type: 151P3JAJA05E
Art.-Nr.: 6041084

oder gleichwertig

Hersteller und Typ: '...............'
Menge: 34,000 Stk

**01.02.03.22 SFP+ Bidi-Transceiver Microsens MS105070DA-UBI01**
SFP+ Bidi-Transceiver Microsens MS105070DA-UBI01
 Medienmodul 10G SM bidi (SFP+) zur
Installation in Switches mit SFP-Slots
- SFP+ 10G Bidi-LR, Single Mode, simplex
- TX 1270nm, RX 1330nm
- für Protokolle bis zu 10,3 GBit/s
- vorprogrammiert für den Einsatz in Ubiquiti Switchen
- Stromversorgung über elektrischen Kontakt
- Diagnostikfunktion
- erweiterter Einsatztemperaturbereich 0°C-70°C
- Anschluss: LC simplex
liefern und in bauseits vorhandene Kompo
oder gleichwertig

Hersteller und Typ: '...............'
Menge: 34,000 Stk

**01.02.03.23 Sockel für vorstehenden Netzwerkschrank**
Sockel für vorstehenden Netzwerkschrank
Fabrikat: Assmann
Type: DN-19PLINTH-8/10-N1
Art.-Nr.: 4405105

oder gleichwertig

Hersteller und Typ: '...............'
Menge: 1,000 Stk

**01.02.03.24 Dachlüftereinheit für vorstehenden Netzwerkschrank**
Dachlüftereinheit für vorstehenden Netzwerkschrank
Fabrikat: Assmann
Type: DN-19FAN-2-N
Art.-Nr.: 4405005

oder gleichwertig

Hersteller und Typ: '...............'
Menge: 1,000 Stk

**01.02.03.25 Kabelabfangschiene für vorstehenden Netzwerkschrank**
Kabelabfangschiene für vorstehenden Netzwerkschrank
Fabrikat: Assmann
Type: DN-19ORG-1000P
Art.-Nr.: 5110969

oder gleichwertig

Hersteller und Typ: '...............'
Menge: 4,000 Stk

**01.02.03.26 Potentialausgleichsschiene**
Potentialausgleichsschiene
Fabrikat: Assmann
Type: DN-19EARTH DIGITUS
Art.-Nr.: 4405000
oder gleichwertig

Hersteller und Typ: '...............'
Menge: 1,000 Stk

**01.02.03.27 Fachboden**
Fachboden
Fabrikat: Assmann
Type: DN-19TRAY-2 1000 DIGITUS
Art.-Nr.: 4405163

oder gleichwertig

Hersteller und Typ: '...............'
Menge: 1,000 Stk

**01.02.03.28 LWL-Kabel**
LWL-Kabel
Verbindung zu Hauptverteiler Hort und Serverschrank,
U-DQ/ZN)BH Eca 1x 12 E9/125, 1500N zentrale Bündelander.
Fabrikat: Rhenania
Type: 1030-0441
Art.-Nr.: 0109196

oder gleichwertig

Hersteller und Typ: '...............'
Menge: 200,000 m

**01.02.03.29 LWL FTTH Anschlussdose**
LWL FTTH Anschlussdose
- Glasfaser Anschlussdose für FTTH Anwendungen
- für 4x SC-simplex oder 4x LC duplex LWL Kupplungen (ohne Flansch)
- mit Spleißablage für bis zu 4 Spleiße (für Schrumpfspleißschutz)
- integrierte schwenkbare Spleißkassette
- für Wandmontage oder Montage auf Hutschiene
- Einsatz von G.657A1 oder A2 Fasern empfohlen
- Farbe: weiß (ähnl. RAL 9010)
- Material: ABS
- unbestückt
oder gleichwertig

Hersteller und Typ: '...............'
Menge: 4,000 Stk

*Hinweis: Accesspoints*

**01.02.03.30 Accesspoint Ubiquiti UniFi U7 Pro**
Accesspoint
 - Zugangspunkt - Wi-Fi 7
Fabrikat: Ubiquiti
Type: U7Pro
Art.-Nr.: 0621599

oder gleichwertig

Hersteller und Typ '...............'

liefern und betriebsbereit montieren.
Menge: 27,000 Stk

**01.02.03.31 Hardware Controller / Switch Ubiquiti UniFi Switch Pro Aggregation - Switch**
Hardware Controller / Switch
Ubiquiti UniFi Switch Pro Aggregation - Switch
Fabrikat: Ubiquiti
Type: Pro Aggregation - Switch
Art.-Nr.: 0621599

oder gleichwertig

Hersteller und Typ: '...............'

liefern und betriebsbereit montieren
Menge: 1,000 Stk

**01.02.03.32 Hardware Controller / Switch USW Ubiquiti UniFi Switch USW Aggregation - Switch**
Hardware Controller / Switch USW
Ubiquiti UniFi Switch USW Aggregation - Switch
Fabrikat: Ubiquiti
Type: USW Aggregation - Switch
Art.-Nr.: 0621599
oder gleichwertig

Hersteller und Typ '...............'

liefern und betriebsbereit montieren
Menge: 1,000 Stk

**01.02.03.33 UbiQuiti UniFi Cloud Key G2+**
UbiQuiti UniFi Cloud Key G2+
Funktion: Access Point Kontrollsystem & Verwaltung für UbiQuiti UniFi Geräte
Prozessor: 2,0 GHz Octa Core ARM Cortex A53
Chipsatz: Qualcomm APQ8053
Anschlüsse: 1x 10/100/1000 Ethernet-Port (1000 BaseT), Bluetooth
Speicher: 32 GB eMMC-Speicher, 1 TB / 1000 GB 2,5" / 6,35cm SATA SSD (aufrüstbar)
Stromversorgung über: USB-C-Anschluss oder Power-over-Ethernet PoE 802.3af
Gerätekapazität:
1x USG (Gateways)
10x USW (Switches)
40x AP (Access Points)
2000x Connected Clients (verbundene Klienten)
20x Kameras (nur UniFi Protect-Modus)
15 Kameras (UniFi Protect & UniFi Network - Kameralimit wird angezeigt wenn der UniFi Protect und der UniFi Network Controller auf dem Cloud Key Gen.2 Plus verwendet werden)
oder gleichwertig

Hersteller und Typ '...............'

liefern und betriebsbereit montieren
Menge: 1,000 Stk

**01.02.03.34 Ubiquiti UACC-DAC-SFP10-1M**
Ubiquiti UACC-DAC-SFP10-1M kompatibles Direct Attach Kabel (DAC) als passive 10 Gigabit Twinaxial Kupfer Variante, mit SFP+ auf SFP+ Verbindung, für den Anschluss von Hardware in Racks und über benachbarte Racks hinweg. BlueLAN Ubiquiti UACC-DAC-SFP10-1M kompatible SFP+ Direct Attach Kabel sind geeignet für 10G Ethernet, 10G FCoE, 8G/10G Fibre Channel und InfiniBand (SDR, DDR & QDR) Anwendungen.

Produkteigenschaften:

- Typ: Direct Attach Kabel (DAC)
- Datenrate: 10GBASE-CR
- Länge: 1 Meter
- Anschluss: SFP+ zu SFP+
- Medium: Twinaxiale Kupferadern
- AWG: 30
oder gleichwertig

Hersteller und Typ '...............'

liefern und betriebsbereit montieren
Menge: 1,000 Stk

##### Abschnitt 01.02.04 KG 459 - sonstiges zur KG 450

*Hinweis: Dienstleistung Spleisarbeiten*
Sämtliche nachfolgenden Positionen liefern und montieren, einschließlich sämtlichen Zubehör.

**01.02.04.1 LWL-Spleissarbeiten ohne OTDR-Messung pro Spleiss, Dienstleistung**
LWL-Spleissarbeiten ohne OTDR-Messung
pro Spleiss, Dienstleistung.
Art.-Nr.: 9801572

oder gleichwertig

Hersteller und Typ '...............'

liefern und betriebsbereit montieren.
Menge: 170,000 Stk

**01.02.04.2 LWL-OTDR-Messung + Doku pro Spleiss**
LWL-OTDR-Messung + Doku pro Spleiss
Dienstleistung
Art.-Nr.: 9801574
oder gleichwertig

Hersteller und Typ: '...............'

liefern und betriebsbereit montieren
Menge: 170,000 Stk

**01.02.04.3 Metz 15090401-E Crimpspleißschutz**
Metz 15090401-E Crimpspleißschutz
(12Stück) OpDAT
Type.: 15090401-E
Art.-Nr.: 3713648

oder gleichwertig

Hersteller und Typ '...............'

liefern und betriebsbereit montieren
Menge: 170,000 Stk

**01.02.04.4 LWL Kabel absetzen und zum Spleißen**
LWL Kabel absetzen und zum Spleißen
vorbereiten je Kabelende, LWL Kabel bis 4 Fasern,
Dienstleistung.
Art.-Nr.: 9801579

oder gleichwertig

Hersteller und Typ: '...............'

leifern und betriebsbereit montieren
Menge: 34,000 Stk

**01.02.04.5 LWL Kabel absetzen und zum Spleißen**
LWL Kabel absetzen und zum Spleißen
vorbereiten je Kabelende, LWL Kabel bis 12 Fasern.
Verbindung zu Serverschrank Archivraum und Hort EG Altbau,
Dienstleistung.
Art.-Nr.: 9801579.

oder gleichwertig

Hersteller und Typ '...............'

liefern und betriebsbereit montieren
Menge: 2,000 Stk

**01.02.04.6 LWL Rüstzeit Pauschal**
LWL Rüstzeit Pauschal
Dienstleistung.
Menge: 1,000 h
